# Landkreis Elbe-Elster
Angebotsaufforderung (GAEB DA 2000 1.2, DA83)
Projekt: 248-2767
Währung: EUR
Auftraggeber: DV-Nummer: 04; Vergabenummer: 04
Erstellt mit: BECHMANN AVA 2019/ GAEB Toolbox V3.2 G90 R20190425, BECHMANN AVA 2019, 05.02.2026

## 04 Ersatzneubau Durchlässe K 6245 Buckau-Herzberg
Datum: 05.02.2026

### LOS 01 Los 1 Durchlass km 1,697

*Hinweis: Vorbemerkungen zur Bauausführung (Textnr. 99/AUSF.as)*
Vorbemerkungen zur Bauausführung
(Textnr. 99/AUSF.as)

GILT FÜR GESAMTES LEISTUNGSVERZEICHNIS !!

Die für die ausgeschriebenen Arbeiten geltenden "Zusätzlichen Technischen Vorschriften", die DIN-Vorschriften und "Sonstigen Technischen Vorschriften" werden in der jeweils neuesten Fassung Vertragsbestandteil. Dementsprechende Leistungen sind in die Einheitspreise einzukalkulieren.

Eventuelle Zweifel über Art und Umfang der anzubietenden Leistungen und Lieferungen sind vor Angebotsabgabe zu klären!

Wenn in den Positionen des Leistungsverzeichnisses nicht ausdrücklich der Passus "Material des Auftraggebers" aufgeführt wurde, dann verstehen sich alle Leistungspositionen einschl. aller Materiallieferungen durch den Auftragnehmer!
Der Bieter versichert, dass das bei der Durchführung des Auftrages beschäftigte Personal für die Erledigung der übertragenen Aufgaben ausreichend ausgebildet ist.
Der Bauherr bzw. dessen Bauleiter behält sich vor, die Qualifikation in Einzelfällen zu prüfen.
Dem Bauherren oder dem Bauleiter nicht geeignet erscheinendes Personal ist -ggf. auch ohne besondere Begründung auf Veranlassung der Bauleitung von der Baustelle abzuziehen und innerhalb von 24 Stunden durch geeignetere Kräfte zu ersetzen.

Ausdrückliche erklärt der Bieter, dass er aufgrund der Ausschreibungsunterlagen und erforderlichenfalls auch der mündlichen Erläuterungen die gewünschten Betriebsmöglichkeiten klar erkannt hat und dass die ausgewählten Materialien den gestellten Anforderungen in vollem Umfang Rechnung tragen.

Die Bauabsteckung erfolgt nach den "Allgemeinen Vertragsbedingungen für die Ausführung von Bauleistungen" DIN 1961 §3 und DIN 18 300.

Der AN hat die zugehörigen Nebenleistungen nach den "Allgemeinen Technischen Vertragsbedingungen" (VOB/C) zu übernehmen.
Der AN hat Vorsorge zu treffen, dass von außen der Baugrube zufließendes Oberflächenwasser keinen Schaden anrichtet. Das betrifft auch Maßnahmen, um Wasser aus bereits verlegten Leitungen von der Baustelle fernzuhalten.

Der AN hat sich vor Ausführung der Arbeiten über die Lage von bestehenden Leitungen, Kabeln u.ä. beim AG und bei den für die Ver- und Entsorgungsanlagen zuständigen Trägern zu informieren und die Schachtscheine einzuholen.

Anweisungen der einzelnen Ver- und Entsorgungsträger sind einzuhalten.
Innerhalb von 5 Tagen nach Auftragserteilung ist ein Bauablaufplan mit Angabe von Teilfertigstellungsterminen vom AN anzufertigen und dem AG zur Genehmigung vorzulegen. Die Kosten hierfür werden nicht gesondert vergütet. Der Baubeginn ist dem AG schriftlich anzuzeigen.

Die nachfolgenden Positionen beinhalten das Liefern und Einbauen der beschriebenen Materialien. Für die Güte der Stoffe und Bauteile und für die Ausführung der Leistungen gelten die entsprechenden Vorschriften und
Zeichnungen.

Der AN hat dem AG den Nachweis zur Überwachung (Güteüberwachung) der zu liefernden Stoffe und Bauteile entsprechend der betreffenden DIN-Normen zu erbringen.

Sämtliche Lieferscheine sind dem AG geordnet nach Material und Zeit in einem Hefter zu übergeben. Die Kosten hierfür werden nicht gesondert vergütet.
Stellt der AG Stoffe oder Bauteile, wird hierauf in der Position besonders hingewiesen. Zu beseitigende Materialien werden Eigentum des AN und sind entsprechend zu entsorgen.

Durch Transport verursachte Verunreinigungen der Straßen und sonstiger Wege sind vom AN laufend zu beseitigen. In Anspruch genommener Verkehrsraum ist wie vorgefunden wieder herzurichten. Beseitigte Fahrbahnmarkierungen und Beschilderungen sind wieder herzustellen. Hierdurch entstehende Kosten werden nicht gesondert vergütet.

Vor Baubeginn hat der AN den vorgefundenen Zustand dem AG mittels Fotodokumentation nachzuweisen.

Beschädigungen am Eigentum Dritter gehen zu Lasten des AN.
In der Leistungsbeschreibung bedeutet 'profilgerecht', dass bei den Erdarbeiten eine Abweichung vom Sollmaß ± 2 cm einzuhalten ist.

Die Mengenermittlung für die Abrechnung der Leistungen erfolgt nach Aufmaß und Ausführungszeichnungen. Mengen, die nach Längen- oder Flächenmaß abzurechnen sind, werden durch horizontale Messungen ermittelt.

Vor Baubeginn hat der AN  die notwendigen Schachtgenehmigungen auf seine Kosten einzuholen. Daraus resultierende Forderungen sind vom AN zu berücksichtigen.
Sollten Schäden am Leitungssystem festgestellt werden, so sind die Schadstellen zu ermitteln und zu beseitigen. Die Kosten dafür trägt der AN.

Der Aushub muss abgefahren und zwischengelagert werden. Der Auftragnehmer hat für Lagerplätze von Bodenaushub etc. selbst Sorge zu tragen.

Die Kosten sind kalkulatorisch in den entsprechenden Positionen des Leistungsverzeichnisses zu berücksichtigen!

#### Abschnitt 01.01 Allgemeine Leistungen

##### Titel 01.01.01 Baustelleneinrichtung

*Hinweis: Vorbemerkung Baustelleneinrichtung / Verkehrssicherung (Textnr. 99/BE.as)*
Vorbemerkung Baustelleneinrichtung / Verkehrssicherung
(Textnr. 99/BE.as)

Der Titel Baustelleneinrichtung bezieht sich grundsätzlich auf alle Leistungen des Leistungsverzeichnisses.
Bei der Kalkulation sind folgende Punkte zu berücksichtigen:

-  Die Baustellenbereiche sind nicht umfriedet oder eingezäunt, sondern befinden
  sich in öffentlichen Verkehrsflächen.
-  Der Auftragnehmer hat sich selbst und auf eigene Kosten Flächen für die
  Baustelleneinrichtung zu beschaffen. Ein Antrag auf Sondernutzung ist durch den
  AN beim zuständigen Baulastträger einzureichen.
-  Das Baubüro des AN ist so zu wählen, dass die erforderlichen Bauberatungen
  Vorort stattfinden können.
-  Die Finanzierung der Kosten für die Baustelleneinrichtung und Verkehrssicherung  erfolgt nach Baufortschritt, ausgenommen der Position Baustellenberäumung.

**01.01.01.001 Baustelle einrichten Saemtl.LV-Abschn.**
Geräte, Werkzeuge und sonstige Betriebsmittel, die zur
vertragsgemäßen Durchführung der Bauleistungen erforderlich sind, auf die Baustelle bringen, bereitstellen und - soweit der Geräteeinsatz nicht gesondert berechnet wird - betriebsfertig aufstellen einschl. der dafür notwendigen Arbeiten. Die erforderlichen festen Anlagen herstellen.
Baubüros, Unterkünfte, Werkstätten, Lagerschuppen
und dgl., soweit erforderlich, antransportieren, aufbauen und einrichten.
Strom-, Wasser-, Fernsprechanschluss sowie Entsorgungs- einrichtungen und dgl. für die Baustelle, soweit erforderlich, herstellen. Bei Bedarf Zufahrtswege zur Baustelle sowie Lagerplätze, sonstige Platzbefestigungen und Wege im Baustellenbereich anlegen.
Oberbodenarbeiten einschl. Beseitigen von Aufwuchs für die Baustelleneinrichtung, soweit erforderlich, ausführen.
Flächen beschaffen, sofern die vom AG zur Verfügung gestellten nicht ausreichen.
Kosten für Vorhalten, Unterhalten und Betreiben der Geräte, Anlagen und Einrichtungen einschl. Mieten, Pacht, Gebühren und dgl. werden nicht mit dieser Pauschale, sondern mit den Einheitspreisen der betreffenden Teilleistungen vergütet.
Die Pauschale gilt für alle Leistungen dieses Loses des Leistungsverzeichnisses.
Menge: 1,000 Psch

**01.01.01.002 Baustelle raeumen Saemtl.LV-Abschn.**
Baustelle von allen Geräten, Anlagen, Einrichtungen und dgl. räumen. Benutzte Flächen und Wege entsprechend dem ursprünglichen Zustand unter Wahrung der landschafts- pflegerischen Belange ordnungsgemäß herrichten. Verunreinigungen beseitigen.
Soweit nicht für bestimmte Leistungen für das Räumen der Baustelle gesonderte Positionen im Leistungsverzeichnis enthalten sind, gilt die Pauschale für alle Leistungen dieses Loses des Leistungsverzeichnisses.
Menge: 1,000 Psch

**01.01.01.003 Baustromversorgung**
Baustromversorgung in Absprache mit dem Energieversorgungsunternehmen herstellen.
Es bleibt dem AN überlassen, ob er über Freileitungen,
Wickmannstation, Dieselaggregate o.ä. die für den Baustellenbetrieb und die Wasserhaltungsmaßnahmen erforderliche Stromversorgung sicherstellt.
Für alle Leistungen dieses Loses des Leistungsverzeichnisses.
Menge: 1,000 Psch

##### Titel 01.01.02 Verkehrssicherung

**01.01.02.001 Kennzeichnen der Baustelle nach der StVO mit den erforderlichen Verkehrs- und**
Kennzeichnen der Baustelle nach der StVO mit den erforderlichen Verkehrs- und Hinweiszeichen, Abschrankungen, Schutz- und Sicherheitseinrichtungen auch Leitbaken (beleuchtet und unbeleuchtet) für die Ausführung aller Arbeiten des Leistungsverzeichnisses einschl.
Vorhalten, Unterhaltung, Beleuchten und Bedienen der hierfür benötigten Geräte während der Bauzeit bei Tag und Nacht.
Die Betriebskosten der Beleuchtungseinrichtung sind in die Pauschale einzurechnen.
Die für die Kennzeichnung der Baustelle erforderlichen Genehmigungen und Verkehrszeichenpläne und Sicherungspläne erarbeiten, nach Erfordernis überarbeiten und bei den zuständigen Behörden einzuholen.
Gebühren sind einzukalkulieren!
Kennzeichnung für Baubereich Durchlassbauwerk K 6245 (Baubereich) zwischen OL Buckau und Herzberg lt. Übersichtsplan. Ausführung mit Vollsperrung und Verkehrssicherung für Anliegerverkehr. Kennzeichnung für Baubereich beidseitig nach Regelplan BI/17.
Kennzeichnung folgender Straßen als Sackgasse und ZZ "keine Wendemöglichkeit für Lkw" sowie "bis Baustelle frei", inkl. Aufstellung einer Absperrschranke mit 5 roten beleuchteten Strahlern und VZ 250 bzw. 3 Stück beleuchteten Strahlern und VZ 250 und ZZ "Anlieger frei"
- K 6245 OL Buckau
- K 6245 Bereich Abzweig B 87, 2 x
Menge: 1,000 Psch

**01.01.02.002 Umleitung kennzeichnen**
Kennzeichnen der Umleitungsstrecken nach der StVO mit den erforderlichen Verkehrs- und Hinweiszeichen, Abschrankungen, inkl. Beleuchtung einschließlich erforderlicher Planskizzen VZ 458 (lt. Umleitungsplan 1 Stück) sowie Ankündigungen VZ 457 Umleitung / Ende Umleitung und Fortsetzungen der Umleitungen VZ 455 mit ZZ 1007 mit Ortsangabe sowie Sicherungseinrichtungen. Anlagen aufstellen, vorhalten, nach Erfordernis anpassen, beschädigte Teile ersetzen und nach Beendigung der Arbeiten zurückbauen.
Erforderliche Verkehrszeichen- und Umleitungspläne erarbeiten und beim Straßenverkehrsamt einreichen, erforderlichenfalls überarbeiten.
Abstimmungen zur Umleitung des ÖPNV und Schülerverkehr mit dem Nahverkehrsunternehmen (Verkehrsmanagement Elbe-Elster GmbH, Nach dem Horst 43, 03238 Finsterwalde), dem Straßenverkehrsamt und dem AG führen.
Gebühren sind einzukalkulieren!
Umleitung für die Vollsperrung der K 6245 zwischen Buckau und Herzberg. Verkehrsführung von der B 87 Herzberg / Abzweig K 6245 (Richtung Buckau) weiter über die B 87 bis OL Fermerswalde / Abzweig K 6244 weiter auf K 6244 bis Buckau und umgekehrt.
Vorhandene widersprüchliche Beschilderung an die provisorische Beschilderung anpassen sowie Antransport und Sicherung beim Aufbau.
Menge: 1,000 psch

**01.01.02.003 Vorhandene Ziele auf Wegweisern sowie andere Verkehrszeichen beschädigungsfrei**
Vorhandene Ziele auf Wegweisern sowie andere Verkehrszeichen beschädigungsfrei auskreuzen, entsprechende Vorrichtungen liefern, anbringen, vorhalten und nach Beendigung der Arbeiten zurückbauen.
Höhe der Wegweiser bis ca. 2-3 m (Pfeilwegweiser).
Menge: 3,000 St

**01.01.02.004 Bauzaun aufstellen und entfernen Zaunhöhe 2,0 m '..........'**
StL-Nr. 1810120739
Bauzaun nach Unterlagen des AG einschl. der erforderlichen Tore und Pfosten standsicher aufstellen, während
der Bauzeit vorhalten und unterhalten sowie nach Beendigung der Bauzeit entfernen. 70 v.H. des Preises werden nach Aufstellen, der Rest nach Entfernen des Bauzaunes vergütet.
Zaunhöhe = 2,00 m.
Zaun 'aus Stahlgitter-Fertigteilen, Felder untereinander verschrauben, Aufstellung zur Baustellenabsicherung für die abschnittsweise Bauausführung, insbesondere zur Sicherung von geöffneten Wildschutzzäunen und Toren sowie zur Sicherung von Baugruben (Rohrdurchlass).'
Menge: 60,000 m

**01.01.02.005 Absperrschrankengitter standsicher aufstellen, während der Bauzeit vorhalten und**
Absperrschrankengitter standsicher aufstellen, während der Bauzeit vorhalten und unterhalten, erforderlichenfalls umsetzen sowie nach Fertigstellung des Bauabschnitts abbauen.
70 v.H. des Preises werden nach Aufstellung, der Rest nach Rückbau bzw. Versetzen in den nächsten Bauabschnitt vergütet.
Zaunhöhe ca. 1,00 m, Feldlänge ca. 2,00 m
Absperrschrankengitter aus Kunststoff nach TL Absturzsicherung und ZTV-SA / RSA oben und unten mit retroreflektierenden Folien 3M Typ 1, geschützt durch stabilen Folienschutzrand.
Gitter mit entsprechenden Fußplatten (zertifiziertes System) und Verbindungselementen zwischen den Schrankengittern, insbesondere zur Sicherung der Baustelle, Fußgängerverkehr, Baugruben etc.
Erforderliche Umsetzungen im Baustellenbereich bzw. das erforderliche tägliche Öffnen und Schließen bei technologischen Erfordernissen ist einzukalkulieren und wird nicht gesondert vergütet.
Menge: 40,000 m

**01.01.02.006 Kontrolle der Arbeitsstellensi- cher. zwei bzw.einmal '..........'**
StL-Nr. 0710580119
Kontrolle der Arbeitsstellensicherung gem. ZTV-SA
durchführen. Die Kontrolle ist unmittelbar nach deren
Durchführung zu erfassen und zu dokumentieren. Arbeits-
und Hilfsmittel sind vom AN zu stellen und dem AG jederzeit zugänglich zu machen.
Kontrolle zweimal täglich, an arbeitsfreien Tagen einmal täglich.
Kontrolle durch 'schriftliche Dokumentation in den Bautagesberichten.'
Menge: 60,000 d

*Hinweis: Hinweis zur Position 01.02.07 bis 01.02.10*
Hinweis zur Position 01.02.07 bis 01.02.10

Die Verkehrszeichen, Sicherheitseinrichtungen und Beschilderungen sind für zusätzliche Maßnahmen der Verkehrssicherung und Hinweisführung des Fußgängerverkehrs und kommen in Abstimmung mit der Verkehrsbehörde des Landkreis Elbe-Elster, des AG und dessen BÜ zum Einsatz.

**01.01.02.007 Verkehrsschild aufstellen und beseitigen, für die Bauzeit vorhalten und warten.**
Verkehrsschild aufstellen und beseitigen, für die Bauzeit vorhalten und warten. Aufstellvorrichtung nach
stat. Erfordernissen. Vorübergehende Sicherungsmaßnahmen durchführen. 70 v.H. des Preises werden nach Aufstellen, der Rest nach Beseitigen vergütet.
Verkehrsschild = Verkehrszeichen oder Zusatzzeichen
Größe 2.
Retroreflektierend mit Folie der Bauart Typ 2.
Aufstellvorrichtung nach Wahl des AN aufstellen.
Menge: 5,000 St

**01.01.02.008 Absperrg.o. Warneinricht. aufstellen Leitbake beidseit Folie Typ 2 Zweis. Blinklicht Versorg.n.Wahl AN**
StL-Nr. 0310540102020401
Absperrgerät oder Warneinrichtung aufstellen und beseitigen, für die Bauzeit vorhalten, warten und betreiben.
Vorübergehende Sicherungsmaßnahmen durchführen.
70 v.H. des Preises werden nach Aufstellen, der Rest
nach Beseitigen vergütet.
Leitbake Größe 1000x250 mm beidseitig.
Mit retroreflektierender Folie der Bauart Typ 2.
Mit 1 Richtstrahler zweiseitig, Blinklicht.
Energieversorgung nach Wahl des AN.
Menge: 5,000 St

**01.01.02.009 Absperrg.o. Warneinricht. aufstellen Leitbake beidseit Folie Typ 2 Versorg.n.Wahl AN**
StL-Nr. 0310540102020001
Absperrgerät oder Warneinrichtung aufstellen und beseitigen, für die Bauzeit vorhalten, warten und betreiben.
Vorübergehende Sicherungsmaßnahmen durchführen.
70 v.H. des Preises werden nach Aufstellen, der Rest
nach Beseitigen vergütet.
Leitbake Größe 1000x250 mm beidseitig.
Mit retroreflektierender Folie der Bauart Typ 2.
Energieversorgung nach Wahl des AN.
Menge: 5,000 St

**01.01.02.010 Absperrg.o. Warneinricht. aufstellen Abspsch. 250x2400 Folie Typ 2 5 Strah.eins.rot Versorg.n.Wahl AN**
StL-Nr. 0310540116020701
Absperrgerät oder Warneinrichtung aufstellen und beseitigen, für die Bauzeit vorhalten, warten und betreiben.
Vorübergehende Sicherungsmaßnahmen durchführen.
70 v.H. des Preises werden nach Aufstellen, der Rest
nach Beseitigen vergütet.
Absperrschranke Größe 250x2400 mm mit Aufstellvorr.
Mit retroreflektierender Folie der Bauart Typ 2.
Mit 5 Richtstrahlern einseitig, rotes Dauerlicht.
Energieversorgung nach Wahl des AN.
Menge: 2,000 St

##### Titel 01.01.03 Beweissicherung

**01.01.03.001 Beweissicherungsverfahren**
Beweissicherungsverfahren zur Feststellung des Zustandes der baulichen Anlagen wie Einfriedungen und Zäune, Straßen- und Zufahrtsbefestigungen, Ver- u. Entsorgungsanlagen im gesamten Baubereich des Durchlasses und des Straßenbereichs der K 6245.
Hierbei sind die Bereiche zu dokumentieren, die durch die Baumaßnahme direkt oder indirekt betroffen sind. Erstellen einer Niederschrift mit Fotodokumentation.
Menge: 1,000 Psch

**01.01.03.002 Erstellen eines abschließenden Gutachtens nach Beendigung der Bauarbeiten**
Erstellen eines abschließenden Gutachtens nach Beendigung der Bauarbeiten, aufbauend auf die Beweissicherung bzw. das erstellte Gutachten, unter Berücksichtigung der eventuell durch die Bauarbeiten entstandenen Schäden.
Menge: 1,000 Psch

##### Titel 01.01.04 Vermessungsunterlagen

**01.01.04.001 Absteckungs- und Vermessungsarbeiten für den gesamten Leistungsumfang**
Absteckungs- und Vermessungsarbeiten für den gesamten Leistungsumfang
•  Einmessung aller Anlagen des Rohrdurchlasses und der zu erneuernden Fahrbahn der K 6245 mit Nebenanlagen anhand der vorhandenen Topografie und der vorgegebenen Ausbaubreiten.
•  Planums- und Zwischenschichtabsteckung,
•  Deckenhöhenabsteckung,
•  Gründungssohle, Einbauhöhen, Lage des Durchlasses.
Bauvermessung nach ZTV Verm-StB 01 durchführen.
Schaffung der Grundlagennetze.
Absteckdokumentation an AG 3-fach übergeben.
Alle übrigen durch den AN benötigten Absteckarbeiten, die Verdichtung der Lage- und Höhennetze sowie die Ausführungsvermessung nach der ZTV Verm-StB 01 sind als Nebenleistung durch den AN zu beschaffen.
Menge: 1,000 Psch

**01.01.04.002 Bestandsdokumentation gemäß Baubeschreibung und RAS-Verm. anfertigen,**
Bestandsdokumentation gemäß Baubeschreibung anfertigen,
zusammenstellen und in der geforderten Anzahl und
Ausführung übergeben (2 x Kopie Papier farbig, 2 x in digitaler  Form auf CD im dxf-Format und als pdf) Maßstab 1 : 100.
Die durch das Vermessungsbüro aufgemessene Topografie
der Trasse ist in die Bestandsdokumentation,
insbesondere in den Lageplan, zu integrieren.
Eine entsprechende Unterlage der Topografie in
digitaler Form wird seitens des AG übergeben.
Dokumentation für den gesamten Leistungsumfang des
Bauvorhabens: Durchlassbauwerk, Straße mit Nebenanlagen, Grabenanschlussbereiche, Ausstattung etc.
Darstellung des Durchlasses im Längsschnitt inkl. Grabenanschlussbereiche M 1 : 50
Darstellung:  Punkt-, Linien-, Text- und
Objektdarstelllung nach:
Koordinatensystem:  Lagebezug - ETRS 89
  Höhenbezug - DHHN 2016
Einschl. Erstellen eines Abrechnungsplanes
M 1 : 100 mit allen Angaben (Längen, Flächen etc.).
Menge: 1,000 Psch

**01.01.04.003 Bestandsdokumentation erstellen und in 1-facher Ausfertigung (Papier und digital) an AG**
Bestandsdokumentation erstellen und in 1-facher Ausfertigung (Papier und digital) an AG übergeben mit folgenden Unterlagen:
•  Beweissicherung vor Baubeginn und nach Bauende
•  Lieferscheine
•  verkehrsrechtliche Anordnung
•  Herstellernachweise
•  Verdichtungs- und Tragfähigkeitsnachweise
•  Bautagesberichte
•  Entsorgungsnachweise für alle Rückbaumaterialien
•  Eignungs- und Erstprüfungen für FSS, STS und
  Asphaltmischgüter
•  optische Inspektion inkl. Neigungsprotokolle für
  Durchlassbauwerk
•  Abnahmebescheinigung für Flächeninanspruchnahmen
  Dritter
•  Fachunternehmererklärung
Menge: 1,000 psch

##### Titel 01.01.05 Kontrollprüfungen

*Hinweis: Vorbemerkung Kontrollprüfungen*
Vorbemerkung Kontrollprüfungen

Für die Kontrollprüfungen des AG nach ZTVE-StB, ZTVSoB-StB und ZTV-Asphalt-StB ist durch den AN ein nach RAP-Stra zugelassenes Prüfinstitut zu binden.
Die Prüfungen erfolgen auf Weisung des AG und dessen Bauüberwachung.

**01.01.05.001 Plattendruckversuche durchführen als Kontrollprüfungen des AG**
Plattendruckversuche durchführen als Kontrollprüfungen des AG - einschl. Gestellung aller dazu erforderlichen Geräte, Gegengewichte, Hilfsgeräte und Stoffe sowie Auswertung der Versuche.
Bestätigung durch ein RAP-Stra zugelassenes Prüfinstitut.
Menge: 5,000 St

**01.01.05.002 Proctordichte best. Bodenprobe im Baustellenber. M.Arbeiten/Darst. Bestätigung**
Bestimmung der Kurve der einfachen Proctordichte
(aus der Beziehung zwischen Trockenraumgewicht und Wassergehalt bei mindestens 6 verschiedenen Wassergehalten)
für eine im Baustellenbereich entnommene Bodenprobe einschließlich aller erforderlichen Feld- und Laborarbeiten sowie graphische Darstellung.
Bestätigung durch ein RAP-Stra zugelassenes Prüfinstitut.
Menge: 2,000 St

**01.01.05.003 Bestimmen des Verdichtungsgrades der Baugruben und Leitungsgräben des Rohrdurchlasses in**
Bestimmen des Verdichtungsgrades der Baugruben und Leitungsgräben des Rohrdurchlasses in verschiedenen Lagen anhand von Bodenproben (Büchsen) vor Ort im Vergleich zu den Ergebnissen der Proctorversuche.
Einschließlich Fertigung eines Prüfprotokolls.
Bestätigung durch ein RAP-Stra zugelassenes Prüfinstitut.
Menge: 6,000 St

**01.01.05.004 Schürfgruben zur Durchführung einer Rasterfeldbeprobung nach Baufortschritt auf Weisung**
Schürfgruben zur Durchführung einer Rasterfeldbeprobung  nach Baufortschritt auf Weisung des AG und dessen Bauüberwachung herstellen. Material im Baustellenbereich schichten- bzw. baustoffspezifisch zwischenlagern und nach erfolgter Probenahme Material lagenweise gemäß Altbestand wieder einbauen und verdichten.
Größe der Schürfe ca. 2,00 m x 0,80 m, ca. 0,60 m tief.
Vorhandener Aufbau gemäß Baugrundgutachten:
•  10-12 cm Asphalt, im Randbereich Bankettmaterial
•  ca. 15 cm Auffüllung, Tragschicht, Schotter, Granitbruch
•  Restbereiche Auffüllung, Mittelsand.
Menge: 2,000 St

**01.01.05.005 Untersuchung der auszubauenden mineralischen Abfälle auf ihre Umweltverträglichkeit nach**
Untersuchung der auszubauenden mineralischen Abfälle auf ihre Umweltverträglichkeit nach Ersatzbaustoffverordnung (EBV) und AVV mit einer Mischprobe. Probenahme und Untersuchung durch ein zugelassenes Labor.
Einschl. liefern der Laboranalyse mit Bestimmung der Materialwerte für Boden und Baggergut nach Anlage 1, Tabelle 3 EBV und nach den "Vollzugshinweisen zur Zuordnung einer Abfallart zu den Abfallarten eines Spiegeleintrags nach AVV vom 18.11.2022" auf die Parameter nach Anlage 5, Tabelle 1.
Beprobung und Untersuchung gemäß Leitfaden zur Beprobung mineralischer Abfälle aus dem Hoch- und Tiefbau 2009 - A/B-Probe.
Menge: 3,000 St

**01.01.05.006 Untersuchung der auszubauenden mineralischen Abfälle auf ihre Umweltverträglichkeit nach**
Untersuchung der auszubauenden mineralischen Abfälle auf ihre Umweltverträglichkeit nach Deponieverordnung mit einer Mischprobe. Probenahme und Untersuchung durch ein zugelassenes Labor.
Einschl. liefern der Laboranalyse mit Bestimmung des Zuordnungswertes nach LAGA 20 Tabelle II.1.4-1.
Beprobung und Untersuchung gemäß Leitfaden zur Beprobung mineralischer Abfälle aus dem Hoch- und Tiefbau 2009 - A/B-Probe
Menge: 1,000 St

**01.01.05.007 Probenahme, Laboruntersuchung und Auswertung von Ausbauasphalt**
Probenahme (Mischprobe am Haufwerk), Laboruntersuchung und Auswertung von Ausbauasphalt durch ein zugelassenes Labor für Umweltanalytik.
Untersuchung und Bestimmung auf PAK und Phenolindex.Untersuchung und Einstufung des Asphaltes gemäß BTR-RC-StB, Ausgabe 2014 bzw. RuVA-StB 01.
Ergebnisbericht 2-fach an AG übergeben.
Menge: 1,000 St

**01.01.05.008 Probegefäße f. Kontrollprüfg.**
Probegefäße zur Aufnahme von Baustoffproben, für Kontrollprüfungen und für Rückstellproben des AG liefern.

Probegefäße =  saubere 10-l-Blecheimer mit dicht schließenden Deckeln.

Mithilfe bei der Probenahme nach Angabe des AG.
Menge: 2,000 St

**01.01.05.009 Fotodokumentation**
Lieferung einer Fotodokumentation über den gesamten
Bauablauf mit Darstellung aller Bauteile und Schichten,
sowie aller Bauteile und Schichten die nach Fertigstellung nicht mehr sicht- und prüfbar sind, herstellen.
Ausfertigung in digitalisierter Form (Auflösung mindestens
1024 mal 768 Pixel, 24 Farben) mit Digitalkamera herstellen und auf mit dem AG abgestimmten Datenträger (CD
oder DVD) liefern.
Die Fotos sind mit Angabe des Bauteils
sowie des Aufnahmezeitpunktes und der Stationsangaben zu benennen (ca. 100 Fotos).
Zu dokumentieren ist auch der Schutz der vorhandenen Bäume sowie die Arbeiten im Baumwurzelbereich.
Menge: 1,000 psch

**01.01.05.010 In Anspruch genommene Flächen im Trassenbereich wiederherstellen**
In Anspruch genommene Flächen im Trassenbereich Bauanfang bis Bauende, Umleitungsstrecken inkl. Straßeneinmündungen nach Beendigung der Arbeiten wieder in ursprünglichen Zustand versetzen (technologische Randstreifen). U. a. Beseitigen von Fahrspuren im Bereich der Grünflächen bzw. Seitenstraßen sowie Straßen- und Wegrandbereiche und Baustellenzufahrten.
Oberbodenflächen auflockern außerhalb der Fahrbahnbereiche.
Die Abnahme der Flächen bzw. Flurstücke mit den Eigentümern, Pächtern sind in schriftlicher Form dem AG zu übergeben.
Menge: 1,000 psch

##### Titel 01.01.06 Sicherheits- und Gesundheitsschutz

**01.01.06.001 Vorankündigung erstellen**
Vorankündigung gemäß Baustellenverordnung erstellen und spätestens zwei Wochen vor Einrichten der Baustelle der zuständigen Behörde übermitteln.
Vorankündigung sichtbar und witterungsgeschützt auf der Baustelle aushängen und bei erheblichen Änderungen während der Bauzeit anpassen.
Menge: 1,000 Psch

**01.01.06.002 Sicherheits- und Gesundheitsschutzplan (SiGe-Plan) gemäß Baustellenverordnung**
Sicherheits- und Gesundheitsschutzplan (SiGe-Plan) gemäß Baustellenverordnung nach Baubeschreibung erstellen, mit den Sicherheits- und Gesundheitsschutzkoordinatoren weiterer Baustellen abstimmen und bei erheblichen Änderungen in der Ausführung des Bauvorhabens anpassen bzw. fortführen. Den SiGe-Plan für jeden Beschäftigten einsehbar auf der Baustelle vorhalten.
Menge: 1,000 Psch

**01.01.06.003 Sicherheits- und Gesundheitsschutzkoordinator während der Ausführung**
Sicherheits- und Gesundheitsschutzkoordinator während der Ausführung des Bauvorhabens gemäß Baustellenverordnung nach Baubeschreibung stellen, der die Aufgaben gemäß
§ 3 Abs. 2 und 3 der Baustellenverordnung wahrnimmt und durchführt. Der SiGeko muss die Befähigung nach RAB 30 nachweisen. Ausführung für die Gesamtbauzeit (Radweg und Durchlass).
Die Höhe der Abschlagzahlungen richtet sich nach dem zeitlichen Fortschritt der Baumaßnahme - bezogen auf die Gesamtbauzeit.
Bei der Kalkulation ist zu berücksichtigen, dass der SiGe-Koordinator ca. alle 14 Tage die Baustelle kontrolliert und entsprechende Kontrollberichte anfertigt sowie die Kontrollen vor Ort mit dem AN auswertet.
Menge: 1,000 Psch

##### Titel 01.01.07 Stundenlohnarbeiten

**01.01.07.001 Verrechnungssatz für Arbeitskraft Poliere**
Stundenlohnarbeiten durch Arbeitskräfte auf Anordnung des AG ausführen. Der Verrechnungssatz für die jeweilige Arbeitskraft
umfasst sämtliche Aufwendungen, insbesondere den tatsächlichen Lohn einschließlich vermögenswirksamer Leistungen mit den Zuschlägen für Gemeinkosten (Sozialkassenbeiträge, Winterbauumlage und dgl.), sowie Lohn- bzw. Gehaltsnebenkosten und Zuschläge für Überstunden.
Zuschläge für Nacht-, Sonntags- und Feiertagsarbeit werden gesondert vergütet. Poliere, Schachtmeister oder dgl.
Menge: 3,000 h

**01.01.07.002 BFA (V 2)**
Wie vor, jedoch
Baufacharbeiter (Berufsgruppe V 2).
Menge: 10,000 h

**01.01.07.003 Baustellenltr.(1)**
Wie vor, jedoch
Baustellenleiter (Lohngruppe 1).
Menge: 3,000 h

**01.01.07.004 Wie vor, jedoch Landschaftsgärtner**
Menge: 10,000 h

**01.01.07.005 Verrechnungssatz für Baugerät Bagger 0,4-1m3**
Stundenlohnarbeiten durch Baugeräte auf Anordnung des
AG ausführen. Der Verrechnungssatz für das jeweilige Gerät umfasst sämtliche Aufwendungen für den Einsatz, insbesondere Gerätevorhalte- und Betriebsstoffkosten sowie sämtliche Zuschläge einschließlich der Kosten für das Bedienungspersonal.
Der Verrechnungssatz gilt für das zum Zeitpunkt des Abrufes einsatzbereit auf der Baustelle befindliche Baugerät.
Abgerechnet werden die tatsächlich geleisteten Arbeitsstunden.
Der Verrechnungssatz ist unter Beachtung der preisrechtlichen Vorschriften ermittelt. Er gilt unabhängig von der Anzahl der abgerechneten Stunden.
Bagger 0,4 bis 1,0 m3.
Menge: 10,000 h

**01.01.07.006 Frontl.L 45-75 kW**
Wie vor, jedoch
Frontlader, luftbereift über 45 bis 75 kW.
Menge: 5,000 h

**01.01.07.007 Stemmhammer**
Wie vor, jedoch
E-Stemmhammer inkl. Stromversorgung
Menge: 5,000 h

**01.01.07.008 Winkelschleifer**
Wie vor, jedoch
Winkelschleifer komplett mit allem Zubehör.
Menge: 5,000 h

**01.01.07.009 Pumpe bis 5 l/s**
Wie vor, jedoch
Pumpe bis zu 5 l/s einschl. Saug- und Abflussleitung.
Menge: 10,000 h

**01.01.07.010 Wie vor, jedoch Rüttelplatte.**
Menge: 5,000 h

**01.01.07.011 Verrechnungssatz für LKW 7 t**
Stundenlohnarbeiten durch Lastkraftwagen auf Anordnung des AG ausführen. Der Verrechnungssatz für den jeweiligen LKW umfasst sämtliche Aufwendungen für den Einsatz des LKW´s, insbesondere Gerätevorhalte- und Betriebsstoffkosten sowie sämtliche Zuschläge einschließlich der Kosten für den Fahrer.
Der Verrechnungssatz gilt für das zum Zeitpunkt des Abrufes einsatzbereit auf der Baustelle befindliche Fahrzeug.
Vergütet werden die tatsächlich geleisteten Arbeitsstunden nach der tatsächlichen Nutzlast des jeweiligen LKW (ohne Erhöhung der Nutzlaststufe für Sonderfahrzeuge).
Der Verrechnungssatz ist unter Beachtung der preisrechtlichen Vorschriften ermittelt. Er gilt unabhängig von der Anzahl der abgerechneten Stunden. LKW, ca. 7 t Nutzlast.
Menge: 5,000 h

#### Abschnitt 01.02 Durchlassbauwerk

##### Titel 01.02.01 Rückbau, Erdarbeiten

**01.02.01.001 Stirnwände des vorhandenen Rohrdurchlasses zurückbauen. Erforderliche Erd- und**
Stirnwände des vorhandenen Rohrdurchlasses zurückbauen.
Erforderliche Erd- und Aufbrucharbeiten ausführen.
Stirnwände aus Beton, Stahlbeton oder dergleichen (BQ-Steine 1,20 m lang x 0,60 m breit x 0,50 m hoch).
Länge der Stirnwände ca. 6,80 m, Breite ca. 60 cm.
Höhe der Betonwand über Rohrsohle des Durchlasses ca.
2,10 m.
Rückbau inkl. Fundament aus Beton, Breite ca. 80 cm, Gesamthöhe bis ca. 2,50 m.
Rückbaumaterial einer Verwertung / Entsorgung zuführen.
Anfallende Entsorgungskosten sind einzukalkulieren (Material bis RC-3 nach EBV).
Menge: 2,000 St

**01.02.01.002 Vorhandenen Durchlass abbrechen. Durchlass = Rohr DN 1000 aus Beton oder**
Vorhandenen Durchlass abbrechen.
Durchlass = Rohr DN 1000 aus Beton oder Stahlbeton.
Sohltiefe bis ca. 2,20 m unter OKG.
Erdarbeiten in Boden Homogenbereiche 2 und 3 gemäß beiliegendem Baugrundgutachten ausführen.
Rohrleitung und Rohrauflager für Rückbau freilegen, Boden seitlich lagern. Nach Rückbau des Durchlasses kann Baugrube für Neubau des Durchlasses genutzt werden.
Rohr bis ca. 20% zugesandet.
Rückbaumaterial einer Verwertung nach Wahl des AN zuführen Entsorgungskosten sind einzukalkulieren! Material bis RC-3 nach EBV.
Menge: 12,500 m

**01.02.01.003 Bauliche Anlage abbrechen ''Mauerw.Stahlbeton''Ges.Abbr.Verw.**
Bauliche Anlage abbrechen. Anlage nach Unterlagen des
AG. Abgerechnet wird die feste Masse des abzubrechenden
Materials.
(21)Anlage '= vorhandene Sauberkeitsschicht bzw. Fundamente des alten Durchlassbauwerkes.'
Material = Mauerwerk und Stahlbeton.
(31)Abbruch bis '1 m unter Grabensohle'
Gesamtes Abbruchgut der Verwertung nach Wahl des AN zuführen. Für überwachungsbedürftigen Abfall vereinfachten Entsorgungsnachweis führen. Entsorgungskosten sind einzukalkulieren. Material bis RC-3 nach EBV.
Menge: 10,000 m3

**01.02.01.004 Vorhandene Befestigung aus großformatigen Platten bzw. Steinen zurückbauen.**
Vorhandene Befestigung aus großformatigen Platten bzw. Steinen zurückbauen.
Größe bis 60 cm Kantenlänge in Beton verlegt, Fugen hydraulisch gebunden.
Aufbruchdicke bis ca. 40 cm.
Befestigung im Böschungs- und Sohlbereich, direkt neben den Stirnwänden.
Gesamtes Aufbruchmaterial einer Verwertung / Entsorgung zuführen.
Entsorgungskosten sind einzukalkulieren. Material bis RC-3 nach EBV.
Menge: 8,000 m2

**01.02.01.005 Grabenprofil oberhalb und unterhalb des vorhandenen Durchlasses ausräumen.**
Grabenprofil oberhalb und unterhalb des vorhandenen Durchlasses ausräumen.
Mittlere Aushubmenge über 1,50 bis 2,00 m³/m.
Rückbaumaterial = Oberboden mit Vegetationsdecke inkl. Steine, Sand o. dgl., Abtragdicke bis ca. 20 cm.
Abtrag in Grabensohle und Böschungen.
Rückbaumaterial BM-F3 nach EBV einer Verwertung nach Wahl des AN zuführen.
Menge: 10,000 m

**01.02.01.006 Vegetationsfläche vor Beginn der Arbeiten mähen. Fläche = Randbereiche des Durchlasses**
Vegetationsfläche vor Beginn der Arbeiten mähen.
Fläche = Randbereiche des Durchlasses (oberhalb / unterhalb) Böschungen, Sohlbereih etc.
Mähgut einer Verwertung nach Wahl des AN zuführen.
Menge: 150,000 m2

**01.02.01.007 Oberboden einschließlich Vegetationsdecken abtragen. Dicke des Abtrags bis 15 cm bzw.**
Oberboden einschließlich Vegetationsdecken abtragen.
Dicke des Abtrags bis 15 cm bzw. nach Erfordernis / Bestand.
Abtrag im Bereich des Grabenprofils (oberhalb und unterhalb des Durchlasses).
Oberboden durchsetzt mit Wurzeln, Steinen bzw. Schotter.
Abgerechnet wird nach Abtragsprofilen.
Oberboden zur Deklaration des Bodens auf Zwischenlager des AN zwischenlagern.
Oberboden nach Deklaration einer Verwertung / Entsorgung nach Wahl des AN zuführen. Boden bis BM-F3 nach EBV.
Menge: 40,000 m³

**01.02.01.008 Mantel mit Polsterung zum Schutz des Baumstammes vor mechanischer Beschädigung herstellen**
Mantel mit Polsterung zum Schutz des Baumstammes vor mechanischer Beschädigung herstellen und während der Bauzeit unterhalten. Der Mantel darf den Baumstamm und die Wurzelanläufe nicht berühren.
Der Stammumfang wird 1 m über Geländeoberfläche gemessen.
Stammumfang bis 2,00 m.
Polsterung des Stammes nach Wahl des AN.
Mantel aus Brettern, 24 mm dick, lückenlos befestigen.
Mantelhöhe 2,5 m.
Schutzmaterial nach Beendigung der Bauarbeiten abbauen.
Material wieder in Eigentum des AN übernehmen und von der Baustelle entfernen.
Menge: 1,000 St

**01.02.01.009 Mantel mit Polsterung zum Schutz des Baumstammes vor mechanischer Beschädigung herstellen**
Mantel mit Polsterung zum Schutz des Baumstammes vor mechanischer Beschädigung herstellen und während der Bauzeit unterhalten. Der Mantel darf den Baumstamm und die Wurzelanläufe nicht berühren.
Der Stammumfang wird 1 m über Geländeoberfläche gemessen.
Stammumfang über 2,00 m.
Polsterung des Stammes nach Wahl des AN.
Mantel aus Brettern, 24 mm dick, lückenlos befestigen.
Mantelhöhe 2,5 m.
Schutzmaterial nach Beendigung der Bauarbeiten abbauen.
Material wieder in Eigentum des AN übernehmen und von der Baustelle entfernen.
Menge: 1,000 St

**01.02.01.010 Wurzelstöcke einschließlich Wurzelansätze ausfräsen. Abgerechnet wird der Durchmesser der**
Wurzelstöcke einschließlich Wurzelansätze ausfräsen.
Abgerechnet wird der Durchmesser der Schnittstelle des
Wurzelstocks.
Durchmesser ca. 30 bis 50 cm Wurzelstöcke von Eichen im nordwestlichen Grabenbereich.
(22)Frästiefe 'mind. 0,80 m unter OKG.
Restliche Wurzeln bis ca. 1,50 m Tiefe in Handschachtung - unter Berücksichtigung der Kabel und Leitungen - freilegen und entfernen.'
Wurzellöcher unterhalb des Planums mit geeignetem Boden
verfüllen, Boden verdichten. Boden liefern.
(32)Fräsgut 'und sonstiges Wurzelwerk einer Wiederverwertung nach Wahl des AN zuführen.'
Menge: 2,000 St

**01.02.01.011 Wurzelstöcke einschließlich Wurzelansätze ausfräsen. Abgerechnet wird der Durchmesser der**
Wurzelstöcke einschließlich Wurzelansätze ausfräsen.
Abgerechnet wird der Durchmesser der Schnittstelle des
Wurzelstocks.
Durchmesser ca. 1,20 bis 1,50 m Wurzelstock eines mehrstämmigen Strauchwerkes im Böschungsbereich.
(22)Frästiefe 'mind. 0,80 m unter OKG.
Restliche Wurzeln bis ca. 1,50 m Tiefe in Handschachtung - unter Berücksichtigung der Kabel und Leitungen - freilegen und entfernen.'
Wurzellöcher unterhalb des Planums mit geeignetem Boden
verfüllen, Boden verdichten. Boden liefern.
(32)Fräsgut 'und sonstiges Wurzelwerk einer Wiederverwertung nach Wahl des AN zuführen.'
Menge: 1,000 St

**01.02.01.012 Boden für Suchgraben auf Anweisung des AG bzw. dessen BÜ ausheben, Aushub zur**
Boden für Suchgraben auf Anweisung des AG bzw. dessen BÜ
ausheben, Aushub zur Wiederverwendung seitlich lagern und
nach Beendigung der Suche wieder lagenweise einbauen und
verdichten.
Ausführung in Handschachtung unter Berücksichtigung des Wurzelwerkes der Bäume und der vorhandenen Kabel und Leitungen.
Vorschriften der Versorgungsunternehmen beachten.
Boden = Auffüllungen. Kiessand, bindiger Boden o. dgl., Homogenbereiche 1, 2 und 3 gemäß beiliegendem Baugrundgutachten
Grabentiefe bis 2,00 m.
Grabenlänge ca. 2,00 m bis 3,00 m.
Suchgraben zum Lokalisieren vorhandener Kabel und Leitungen.
Straßenaufbruch wird gesondert vergütet.
Menge: 3,000 St

**01.02.01.013 Oberboden liefern und profil- und höhengerecht andecken. Abgerechnet wird nach**
Oberboden liefern und profil- und höhengerecht andecken.
Abgerechnet wird nach Auftragsflächen.
Andeckung im Bereich des Rohrdurchlasses inkl. Grabenprofil sowie sonstige Seitenbereiche auf Weisung des AG.
Dicke der Andeckung 15 cm.
Oberboden durchgesiebt, frei von Steinen, Wurzeln, Ambrosia, invasiven Arten und sonstigem Unrat.
Oberboden = Mutterboden mit hoher Bodenwertzahl.
Menge: 150,000 m2

*Hinweis: Vorbemerkung Rasenansaat Grünflächen und Bankette:*
Vorbemerkung Rasenansaat Grünflächen und Bankette:

Die Rasenansaat erfolgt auf der Grundlage der DIN 18917.
Die Saatgutmischung ist entsprechend dem vorgesehenen Verwendungszweck unter Berücksichtigung der RSM (Regel-Saatgut-Mischungen) auszuwählen.
Die Vegetationstragschicht sowie ggf. der Baugrund sind nach DIN 18915 vorzubereiten.
Die Rasenansaat muss zur Abnahme einen abnahmefähigen Zustand gemäß
DIN 18917 Pkt. 6.2 besitzen.
Die Fertigstellungs- und Entwicklungspflege ist zu erbringen.

**01.02.01.014 Rasenansaat herstellen. Saatgut ohne Entmischung ausbringen und einarbeiten. Vorzeitig**
Rasenansaat herstellen. Saatgut ohne Entmischung ausbringen und einarbeiten. Vorzeitig entwickeltes Unkraut ausmähen.
Unrat und Unkraut einer Wiederverwertung nach Wahl des AN zuführen.
Boden lockern und Planum  ± 2 cm herrichten.
Ansaat auf Grünflächen, Banketten und Schotterrasenflächen.
Saatgutmenge 5 g/m2.
Saatgutmischung wird nicht gesondert berechnet.

Grundmischung (FLL, RSM Regio) - 70% Gräser / 30% Kräuter

Der Liefernachweis ist dem AG vorzulegen.
Menge: 250,000 m2

**01.02.01.015 Zulage zur Vorposition Rasenansaat für die Lieferung und Beimengung einer Ansaathilfe aus**
Zulage zur Vorposition Rasenansaat für die Lieferung und Beimengung einer Ansaathilfe aus Sojaschrot. Saatgut mit der Ansaathilfe auf 10 g/m² aufstrecken.
Sojaschrot (gentechnikfrei).
Menge: 250,000 m2

*Hinweis: Fertigstellungspflege Rasen inkl. Rasen in Bankettbereichen:*
Fertigstellungspflege Rasen inkl. Rasen in Bankettbereichen:

Bei den Pflegeleistungen handelt es sich um Fertigstellungspflege bis zum Zeitpunkt der Abnahme.
Die Pflegeleistungen sind durchschnittliche Regelannahmen.
Mehr- und Minderleistungen werden zu dem vereinbarten Einheitspreis vergütet oder in Abzug gebracht.
Der Preis der Einzelleistung errechnet sich aus dem jeweiligen Einheitspreis, geteilt durch die Anzahl der Arbeitsgänge.
Für die Ausführung der Pflegearbeiten als Fertigstellungspflege gilt die DIN 18916, die erforderlichen Teilleistungen sind ohne besondere Anordnung rechtzeitig auszuführen.
Die Ausführung jeder Teilleistung ist dem AG vor Beginn anzuzeigen.

**01.02.01.016 Rasen mähen. Unrat aufnehmen. Unrat in Eigentum des AN übernehmen**
Rasen mähen.
Unrat aufnehmen. Unrat in Eigentum des AN übernehmen und von der Baustelle entfernen.
Wuchshöhe 6 bis 10 cm,
Schnitthöhe 3 cm,
4 Schnitte während der Fertigstellungspflege,
Schnittfolge nach Wuchshöhe.
Mähgut einer Wiederverwertung nach Wahl des AN zuführen.

EP je Schnitt:  '.............................'  €/m²
Menge: 250,000 m2

**01.02.01.017 Wasser auf Veget. fläche giessen**
Wasser auf Vegetationsflächen gießen.
Wasser liefern.
Menge je Arbeitsgang ca. 15 l/m²
5 Arbeitsgänge in der Fertigstellungspflege.

EP je Arbeitsgang:  '.............................'  €/m²
Menge: 250,000 m2

**01.02.01.018 Düngung der Vegetationsfläche Dünger aufbringen, Menge ca. 30 g/m²**
Düngung der Vegetationsfläche
Dünger aufbringen, Menge ca. 30 g/m²
Dünger = mineralischer NPK-Dünger,
Nährstoffgehalt 20 : 5: 10,
Zeitpunkt der Ausführung ca. 8 Wochen nach der Ansaat.
Menge: 250,000 m2

##### Titel 01.02.02 Baugrube

**01.02.02.001 Baugrube für den Einbau des Durchlassbauwerkes herstellen. Die Baugrubentiefe wird**
Baugrube für den Einbau des Durchlassbauwerkes herstellen.
Die Baugrubentiefe wird gerechnet ab OF Gelände oder Straße unter Abzug des Oberbodens, bzw. im Straßenbereich ab Planumshöhe.
Baugrube unter Berücksichtigung des vorhandenen Grabenprofiles. Abtrag Oberboden und Rückbau Sohl- und Böschungsbefestigungen werden gesondert vergütet.
Straßenaufbruch wird gesondert berechnet.
Boden Homogenbereiche 2 und 3 gemäß beiliegendem Baugrundgutachten. Baugrubenlänge ca. 15,00 m.
Baugrubentiefe bis ca. 2,75 m, lichte Baugrubenbreite für Rahmendurchlass-Außenbreite 2,40 m.
Verbau nach statischen und konstruktiven Erfordernissen sowie unter Berücksichtigung des Kabel- und Leitungsbestandes nach Erfordernis ausführen.
Aushub in kombinierter Hand- und Maschinenschachtung, unter Berücksichtigung vorhandener Kabel und Leitungen und das unter Berücksichtigung des Wurzelwerks der vorhandenen Bäume und Sträucher. Erforderlichenfalls ist der Boden in Teilbereichen abzusaugen. Erschwernisse sind einzukalkulieren..
Aushub, soweit zum Verfüllen geeignet, auf Flächen des AN lagern, nach Herstellung des Durchlasses Aushub laden und rücktransportieren in Baugrube einbauen und verdichten.
Fehlenden Verfüllboden einbauen wird gesondert berechnet.
Zum Verfüllen nicht verwendeter Aushub geht in Eigentum des AN über und ist einer Wiederverwertung zuzuführen. Entsorgungskosten sind einzukalkulieren. Boden bis BM-F3 nach EBV.
Menge: 1,000 St

**01.02.02.002 Baugrubensohle herstellen und verdichten**
Baugrubensohle herstellen und  verdichten
Baugrubensohle für Durchlassbauwerk einschließlich Sauberkeitsschutzschicht, Pflasterung im Ein- und Auslaufbereich.
Ebene und geneigte Flächen.
Toleranz +- 2cm
Verdichtung auf Dpr 100 %
Abrechnung nach DIN 18300.
Menge: 60,000 m2

**01.02.02.003 Boden liefern, in Baugrube einbauen und verdichten. Material = Kies-Sand-Gemisch**
Boden liefern, in Baugrube einbauen und verdichten.
Material = Kies-Sand-Gemisch (F0)
Einbau als Austauschboden.
Unbrauchbaren Boden einer Verwertung / Entsorgung nach Wahl des AN zuführen.
Entsorgungskosten einkalkulieren, AVV 170504, Bodenklasse bis BM-F3 nach EBV.
Menge: 20,000 m³

**01.02.02.004 Herstellen einer Auflager- und Sauberkeitsschicht für das Durchlassbauwerk.**
Herstellen einer Auflager- und Sauberkeitsschicht für das Durchlassbauwerk.
Sauberkeitsschicht aus Beton C12/15, Dicke mindestens
10 cm, Breite ca. 3,00 m.
Erforderliche Schalungsarbeiten durchführen, Schalung vorhalten und beseitigen.
Menge: 45,000 m2

**01.02.02.005 Zulage zur Vorposition Sauberkeitsschicht für den Einbau am Anfang und Ende des Bauwerkes**
Zulage zur Vorposition Sauberkeitsschicht für den Einbau am Anfang und Ende des Bauwerkes im Bereich der Vertiefungen, lt. beiliegendem Bauwerksplan.
Vertiefung auf ca. 1,00 m Länge um ca. 40 cm Tiefe.
Mehraufwendungen für Schalung, Aushub etc.
Menge: 2,000 St

##### Titel 01.02.03 Wasserhaltung, Überpumpbetrieb

*Hinweis: Vorbemerkung Wasserhaltung (99/WHALT.as)*
Vorbemerkung Wasserhaltung
(Textnr.: 99/WHALT.as)

Die Wasserhaltung ist als offene bzw. geschlossene Anlage zu betreiben.
Die Art der Wasserhaltung bleibt dem AN überlassen.
Das Baugrundgutachten  bzw. der geotechnische Bericht über Baugrunduntersuchung sind zu beachten.
Sie muss so erfolgen, dass die Sohlen der Baugrube für die Herstellung des Durchlassbauwerkes vollkommen trocken gelegt werden und dass kein unkontrollierter Bodenentzug entstehen kann.

Der Betrieb der Grundwasserabsenkung muss störungsfrei gesichert sein.

Zur Ableitung des bei der Wasserhaltung anfallenden Grund- und Schichtenwassers kann der vorh. Graben unterhalb des Durchlassbauwerkes genutzt werden.

Seitens des AN sind die erforderlichen Genehmigungen und Zustimmungen der Unteren Wasserbehörde des Landkreis Elbe-Elster und des Gewässerunterhaltungsverbandes einzuholen. Die daraus resultierenden Auflagen und Randbedingungen bei der Einleitung des Grundwassers sind einzuhalten. Die aus dieser Maßnahme hervorgehenden Kosten werden nicht gesondert vergütet und sind bei der Kalkulation der Positionen des Titels "Wasserhaltung" zu berücksichtigen.

Abrechnung und Vergütung werden wie folgt vorgenommen:

Die Vergütung erfolgt nach "lfdm" Rohrgraben bzw. Baugrube, für welchen Wasserhaltung erforderlich wird, gestaffelt nach der Stärke des Wasserandranges.

Die Stärke des Wasserandranges in m3/h pro lfdm wird wie folgt festgestellt:

  Q [m³/h]
  q [m³/h/m] =  -----------
  L [m]

Q =  gemessene Gesamtwassermenge für die Länge L.

Q ergibt sich aus dem Mittel zwischen gemessener Wassermenge zu Beginn der Wasserhaltung und nach 48 Std.

L = Länge, über welche die Wasserhaltung installiert wird bzw. wirksam ist, oder in Rohrgräben mit Wasserandrang nur auf Teilstrecken die Länge, auf welcher Wasserandrang vorhanden ist.
Eine Unterteilung dieser Länge in Abschnitte mit verschieden hohen Wasserspenden ist nicht statthaft.
Ein geeichtes Messgerät, das eine einwandfreie Ermittlung der geförderten Wassermenge ermöglicht, ist vom Auftragnehmer kostenlos bereitzustellen.

Grundlage bilden die örtlichen und hydrologischen Verhältnisse (Baugrundgutachten bzw. Baugrunduntersuchung).

Die Grundwasserabsenkung ist auf das unbedingt notwendige Maß zu beschränken.

Zur Feststellung der entnommenen Wassermengen sind in die Förderleistung geeignete Messarmaturen einzubauen, zu betreiben und zu unterhalten. Die täglich geförderten Wassermengen sind in  Listen einzutragen und diese nach Beendigung der Wasserhaltung der Bauleitung des AG lückenlos vorzulegen.
Während der Zeit der Wasserhaltung sind die Aufzeichnungen zur Einsichtnahme bereitzuhalten.

Absenkungen sind so zu bauen und zu betreiben, dass eine Verunreinigung des Grundwassers weitestgehend ausgeschlossen werden kann.

Es dürfen keine wassergefährdenden Stoffe im Bereich der Absenkbrunnen gelagert werden.
Beim Betrieb der Absenkbrunnen ist auf eine möglichst sandfreie Wasserförderung zu achten. Die entsprechenden Hinweise im DVGW-Merkblatt W 119, aktuelle Fassung, sind zu beachten.

Folgende Leistungen sind mit den hierfür angebotenen Einheitspreisen abgegolten und werden nicht gesondert vergütet:

a)  Überprüfung und Erfassung des Grundwasserstandes vor Baubeginn.
b)  Die Versorgung der Wasserhaltungsanlage mit Betriebsstrom.
c)  Die Brunnenrohre sind mindestens 40 cm über Bodenfläche hochzuführen und gegen das anstehende Erdreich abzudichten.
d)  Sämtliche Brunneneinrichtungen sind nach Beendigung der Grundwasserabsenkung zu beseitigen und die Bohrlöcher mit einwandfreiem Material (sauberen Kies) wieder zu verfüllen. Für die Abdichtung der oberen
2 m ist geeignetes Dichtungsmaterial
(z.B. Ton) zu verwenden.
e)  Durch geeignete Maßnahmen ist sicherzustellen, dass das entnommene Wasser auch bei Hochwasser des Vorfluters in diesem schadlos abgeleitet werden kann.
f)  Die Gewässersohle und die Uferböschungen im Bereich der Einleitstelle sind gegen Auskolkung ausreichend zu sichern.
Die Einleitbedingungen und Auflagen des Gewässerunterhaltungsverbandes und der Aufsichtsbehörden sind einzuhalten!
g)  Nach Abschluss der Arbeiten ist der ursprüngliche Zustand wieder herzustellen.
Evtl. Auflandungen im Vorfluter sind umgehend zu beseitigen.
h)  Der AN hat während der gesamten Bauzeit dafür Sorge zu tragen, dass das Abflussvermögen des Vorfluters gewährleistet ist. Das heißt, unterhalb der Einleitstellen liegende Durchlässe etc. sind ständig zu kontrollieren.
j)  Alle Anlagen zur Ableitung des Grundwassers in die Vorflut.

**01.02.03.001 Wasserhaltung zum Freihalten der Baugrube von Bodenwasser (Grund- und Schichtenwasser)**
Wasserhaltung zum Freihalten der Baugrube von Bodenwasser (Grund- und Schichtenwasser) betriebsbereit einbauen, vorhalten, betreiben und
abbauen. Kombination aus offener und geschlossener Wasserhaltung (Vakuumanlage o. dgl.). Offene Wasserhaltung u.a. über Flächenfilter aus Kiesgemisch oder Schotter sowie Pumpensümpfe, ggf. in Kombination mit Drainageproben und Geotextilien. Ausführung nach Wahl des AN.
Zum schadlosen Ableiten des geförderten Wassers, nach
geologischen und hydraulischen Erfordernissen sowie den
Angaben in den Vorbemerkungen und ggf. im Gutachten.
Erforderliche Erdarbeiten, Wasserfassungen, Zu- und Ab-
leitungen, Sand- und Schlammfänge, Reserveeinrichtungen
(ausgenommen Notstromanlage) sowie Umbauen bzw. Umsetzen der Anlagen entsprechend den vom AN gewählten Haltungslängen werden nicht gesondert berechnet.
Ableitung mittels Rohrleitung (keine Schnellkupplungsrohre ohne Sicherung der Rohrverbindungen) zum Vorfluter nach Wahl des AN herstellen.
Einsatzstelle = Baugrube für Durchlassbauwerk mit Ein- und Auslaufbereich, Gesamtlänge ca. 20 m.
Geodätische Förderhöhe ab Sohle - bis 7,50 m.
Entfernung zum Vorfluter - gemäß Vorbemerkungen
bzw. beiliegendem Lageplan, Vorfluter = vorhandener Graben,
Förderdurchfluss je m Baugrube ca. 3 m3/h bis 6 m3/h.
Menge: 1,000 psch

**01.02.03.002 Zul z Pos Grundwasserhaltung f Sicherg Einleitstelle**
Zulage zur Position der Grundwasserhaltung
für die Sicherung der Einleitstelle in den vorhandenen
Vorfluter zur Vermeidung von Ausspülungen bzw. Schäden.
Ausführung nach Wahl des AN mittels Prallplatten o.ä..
Menge: 1,000 Psch

**01.02.03.003 Fangedamm in Grabenprofil unterhalb und oberhalb des alten Durchlasses**
Fangedamm in Grabenprofil unterhalb und oberhalb des alten Durchlasses  herstellen, südlich des Durchlasses ist der nach Westen zusätzlich abzweigende Graben zu berücksichtigen.
Höhe bis ca. 1,5 m
Sohlbreite ca. 1,5 m bis 3,0 m
Kronenbreite ca. 6,0 m
Fangedamm abgedichtet nach Wahl des AN herstellen.
Für Gewässerumleitung während der Bauzeit der Durchlasserneuerung
Dammbaumaterial liefern, einbauen, vorhalten und nach Bauende wieder entfernen.
Urzustand im Grabenprofil herstellen.
Menge: 2,000 St

**01.02.03.004 Bauzeitliche Umleitung des vorhandenen Grabensystems im Bereich Durchlass nach Wahl des**
Bauzeitliche Umleitung des vorhandenen Grabensystems im Bereich Durchlass nach Wahl des AN entsprechend den bautechnischen und örtlichen Erfordernissen herstellen, vorhalten, unterhalten und beseitigen. Vorhaltung für die gesamte Zeit des Ersatzneubaus des Durchlasses. Umleitung in bestehende unterwasserseitige Vorflut (Graben)direkt hinter unterwasserseitigen Fangedamm.
Umleitung mittels Überpumpbetrieb.
Einschließlich Sohl- und Böschungssicherung im Ein- und Auslaufbereich. Material liefern.
Einschließlich Energieversorgung, Rohrleitungen, Bögen u.ä.
Umleitungslänge ca. 35 m.
Einschließlich Sicherung der Einleitstelle unterhalb des Durchlasses.
Umpumpbetrieb bis 20 m³/min.
Der Förderdurchfluss ist vom AN nachzuweisen.
Menge: 1,000 psch

**01.02.03.005 Zulage zur Vorposition Überpumpbetrieb für einen erhöhten Förderdurchfluss über 20 m³/h**
Zulage zur Vorposition Überpumpbetrieb für einen erhöhten Förderdurchfluss über 20 m³/min bis 30 m³/min.
Der erhöhte Förderdurchfluss ist vom AN nachzuweisen.
Menge: 1,000 psch

**01.02.03.006 Abstimmungen mit der unteren Wasserbehörde und des Gewässerunterhaltu**
Abstimmungen mit der unteren Wasserbehörde und des Gewässerunterhaltungsverbandes..
U.a. Einholung der wasserrechtlichen Erlaubnis bei der unteren Wasserbehörde und der Zustimmung des Gewässerunterhaltungsverbandes inkl. Abstimmung der Einleitparameter.
Die darin enthaltenen Anforderungen sind bei der Durchführung der Wasserhaltung zu beachten.
Erstellung der Antragsunterlagen zur Einholung der wasserrechtlichen Erlaubnis bei der unteren Wasserbehörde und der Zustimmung des Gewässerunterhaltungsverbandes, u.a. mit folgenden Anlagen:
- Beschreibung des Bauvorhabens
- Lageplan, Übersichtslageplan (Durchlassbauwerk)
- Beginn und Dauer der Grundwasserabsenkung, Zeitplan
- Baugrundgutachten
- Angaben zur Ableitung des geförderten Grundwassers
Menge: 1,000 psch

**01.02.03.007 Durchführung und Dokumentation für die Messung der entnommenen (geförderten) Wassermengen**
Durchführung und Dokumentation für die Messung der entnommenen (geförderten) Wassermengen aus der Wasserhaltungsanlage.
Wasserzähler (geeicht) liefern, in Entnahmeleitungen einbauen, vorhalten, ggf. umbauen und nach Beendigung zurückbauen.
Protokollierung der Wassermengen (täglich). Führung eines Pumpenbuches. Übergabe der Wassermengen an AG und Wasserbehörde nach Erfordernis.
Zu zahlende Wasserentgelte für das gehobene Grund- / Schichtenwasser sind einzukalkulieren.
Menge: 1,000 psch

##### Titel 01.02.04 Durchlassbauwerk

**01.02.04.001 Sohlplatte aus Stahlbeton mit einer Stärke von 20 cm und einer konstruktiven Bewehrung**
Sohlplatte aus Stahlbeton mit einer Stärke von 20 cm und einer konstruktiven Bewehrung als Gründung für die Durchlass-Rahmenprofile herstellen.
Breite der Platte ca. 2,80 m, Länge 14,05 m.
Sohlplatte mit Mattenbewehrung Q335(A)-BT/Quer und Abstandshaltern gemäß beiliegendem Bewehrungsplan. Betonstahl wird gesondert vergütet.
Erforderliche Schal- und Bewehrungsarbeiten ausführen.
Beton C25/30, XC2, XF1, XA1, WA liefern und einbauen. Sohlplatte in schiefwinkliger Ausführung lt. Bauwerksplan.
Menge: 1,000 psch

**01.02.04.002 Zulage zur Sohlplatte der Vorposition für die Herstellung der Randverstärkungen am**
Zulage zur Sohlplatte der Vorposition für die Herstellung der Randverstärkungen am Bauanfang und Bauende der Platte, Erhöhung der Dicke auf 60 cm, Länge 70 cm zuzüglich Abschrägung 1:1 auf 40 cm.
Erhöhte Aufwendungen für Schalung und Bewehrung.
Menge: 2,000 St

**01.02.04.003 Bewehrungsstahl B500A und B500B lt. beiliegender Stahlliste (Bewehrungsplan).**
Bewehrungsstahl B500A und B500B lt. beiliegender Stahlliste (Bewehrungsplan).
Mattenstahl Q335(A)-BT/Quer, Stabstähle 8 mm B500B, teilweise gebogen sowie Abstandshalter BT6 liefern, Abrechnung lt. Stahlliste.
Menge: 0,700 t

**01.02.04.004 Durchlassbauwerk aus Stahlbeton-Rahmenprofilen nach DIN 1045 DIN 14844 (ZTV-ING) sowie**
Durchlassbauwerk aus Stahlbeton-Rahmenprofilen nach DIN 1045 DIN 14844 (ZTV-ING) sowie der FBS-Qualitätsrichtlinie Teil 3 herstellen.
System KLEIHUES oder gleichwertig mit werkseitig aufgeklebter Doppelkeil-Gleitquetschringdichtung.
Hergestellt im Gießverfahren mit Erhärtung in der Schalung.
Verwendung von Beton C40/50 als selbstverdichtender Beton (SVB).
Expositionsklassen XC4, XF3, XA2, XD2, WA.
Sichtflächen in Sichtbetonqualität.
Rechnerische Rissbreitenbegrenzung nach
DIN 1045 wk=0,3 mm.
Wandstärke 25 cm gemäß vom Hersteller aufzustellender prüffähiger statischer Berechnung.
Muffentiefe 125 mm zur Lagesicherung. Betondeckung der Bewehrung gemäß den Anforderungen der DIN 1045 auch im Bereich der Muffenverbindung.
Vouten 20/20 als Standardquerschnitt in allen vier Ecken, Verbindung absolut druckwasserdicht von außen nach innen und von innen nach außen.
Baulänge der Rahmenprofile 300 cm bzw. nach Erfordernis für Passstücke, Gesamtlänge des Bauwerkes inkl. Böschungsstücke 14,05 m (Achslänge), vgl. beiliegenden Bauwerksplan.
Lichte Weite 1,90 m, lichte Höhe 1,70 m.
Für eine Verkehrslast gemäß DIN 1991-2 LM 1 / SLW60.
Überschüttung einschließlich Straßenaufbau ca. 35 cm.
Liefern und gemäß den Einbaubedingungen des Herstellers und den Vorgaben der Statik auf einer Ausgleichsschicht ca. 2 cm MGIII (Frischmörtel) nach DIN EN 1610 verlegen, Material liefern.
Menge: 1,000 psch

**01.02.04.005 Zulage zum Durchlassbauwerk der Vorposition für eine werkseitige Otterberme, Abmessungen**
Zulage zum Durchlassbauwerk der Vorposition für eine werkseitige Otterberme, Abmessungen ca. 90 x 90 cm, Beton C40/50 analog Vorposition.
Berme mit werkseitig eingebauten Wasserbausteinen in der Lauffläche.
Menge: 1,000 psch

**01.02.04.006 Zulage zum Durchlassbauwerk der Position 01.02.04.004 für die Lieferung, Herstellung und**
Zulage zum Durchlassbauwerk der Position 01.02.04.004 für die Lieferung, Herstellung und den Einbau von Stirn- bzw. Böschungsstücken mit Böschungsneigung 1:1,5 mit Kreuzungswinkel 72,56 gon (schiefwinklige Ausführung!).
Ausführung gemäß beiliegendem Bauwerksplan.
Menge: 2,000 St

**01.02.04.007 Zulage zum Durchlassbauwerk der Position 01.02.04.004 für die Lieferung und werkseitige**
Zulage zum Durchlassbauwerk der Position 01.02.04.004 für die Lieferung und werkseitige Herstellung eines Kopfbalkens, aufbetoniert auf dem Rahmenstirnstück. Schiefwinklige Ausführung gemäß Bauwerksplan.
Abmessung ca. 44 cm breit und 30 cm hoch (Gesamthöhe
55 cm), gemäß beiliegendem Bauwerksplan.
Menge: 2,000 St

**01.02.04.008 Zulage zur Vorposition Kopfbalken für die Einarbeitung einer Jahreszahl-Matritze nach**
Zulage zur Vorposition Kopfbalken für die Einarbeitung einer Jahreszahl-Matritze nach ZTV-Ing, RIZ "Jahr 1".
Menge: 1,000 St

**01.02.04.009 Zulage zum Durchlassbauwerk der Position 01.02.04.004 für den Einbau der Rahmenteile**
Zulage zum Durchlassbauwerk der Position 01.02.04.004 für den Einbau der Rahmenteile inkl. Stirnstücke mittels Spannschraubverbindungen mit verzinkten Gewindestangen M20 infolge geringer Überdeckung nach Statik des Herstellers.
Menge: 1,000 psch

**01.02.04.010 Geprüfte statische Berechnung für das Durchlassbauwerk der Position 01.02.04.004**
Geprüfte statische Berechnung für das Durchlassbauwerk der Position 01.02.04.004 aufstellen, Belastungsklasse D400 / SLW60 bzw. nach DIN EN 1991-2 Lastmodell LM1, Überdeckung max.
35 cm.
Statischer Nachweis für den Endzustand sowie für den Bauzustand.
Für das Durchlassbauwerk ist eine vollständige Werks- und Montageplanung in geprüfter Form in 3-facher Ausführung vorzulegen.
Unterlagen inkl. Prüfung durch zugelassenen Prüfstatiker des Landes Brandenburg.
Menge: 1,000 psch

**01.02.04.011 Abdichtung auf Durchlassbauwerk nach ZTV-Ing, Teil 7, Abschnitt 1 herstellen.**
Abdichtung auf Durchlassbauwerk nach ZTV-Ing, Teil 7, Abschnitt 1 herstellen.
•  Betonoberfläche vorbereiten durch Druckstrahlen mit
  festem Strahlmittel inkl. Absaugen des Strahlguts.
•  Betonunterlage versiegeln mit Epoxidharz, Versiegelung
  2-lagig, 1. Lage abtrennen, nicht festhaftendes Streugut
  entfernen.
•  Dichtungsschicht aus Bitumen-Schweißbahn herstellen,
  Bitumen-Schweißbahn nach der gültigen Liste der
  geprüften Stoffe im Schweißverfahren aufbringen.
•  Ausführung der Arbeiten auf der Oberseite und seitlich
  ca. 50 cm je Seite.
Menge: 35,000 m2

**01.02.04.012 Schutzbeton C20/25, X0 auf Durchlassbauwerk herstellen. Dicke ca. 10 bis 19 cm nach**
Schutzbeton C20/25, X0 auf Durchlassbauwerk herstellen. Dicke ca. 10 bis 19 cm nach Bauwerksplan. Beton liefern, erforderliche Schalarbeiten ausführen.
Beton mit einlagiger Mattenbewehrung.
Mattenstahl Q335(A) liefern und einbauen.
Menge: 24,000 m2

**01.02.04.013 Pfahlreihe oberhalb und unterhalb des Durchlassbauwerkes, zur Überbrückung der**
Pfahlreihe oberhalb und unterhalb des Durchlassbauwerkes, zur Überbrückung der Höhendifferenz zwischen Otterberme und Fließsohle herstellen.
Pfähle Durchmesser 20 cm aus Robinienholz, geschält und gespitzt. Länge ca. 1,20 m.
Nach dem Einbringen der Pfähle Kopfende nachschneiden, Einbau abgetreppt nach Höhenangaben im beiliegenden Bauwerksplan.
Menge: 6,000 m

**01.02.04.014 Ein- und Auslaufbefestigung herstellen. Befestigung mit Großpflastersteinen aus**
Ein- und Auslaufbefestigung herstellen.
Befestigung mit Großpflastersteinen aus Naturstein (Granit), Größe ca. 20/20/20 cm auf Sohle und Böschungen bis Bermenhöhe gemäß Zeichnung herstellen.
Großpflaster in Beton C20/25 verlegt. Dicke ca. 15 cm auf Sauberkeitsschicht aus Kiessand 10 cm dick. Materialien liefern. Fugen mit Trasszementmörtel einschlämmen. Pflaster vor Abbinden des Mörtels säubern.
Versetzen der Steine - äußerer Abschluss als Reihe, ansonsten im Netzverband.
Erdarbeiten nach Erfordernis ausführen, Planum herstellen und verdichten. Boden inkl. Vegetationsschicht, ca. 45 cm dick abtragen.
Boden Homogenbereich 2 und 3 gemäß beiliegendem Baugrundgutachten. Boden einer Verwertung nach Wahl des AN zuführen.
AVV 170504, Bodenklasse bis BM-F3 nach EBV.
Menge: 20,000 m2

**01.02.04.015 Wasserbausteine als Steinwurf für Sohl- und Böschungsbefestigung**
Wasserbausteine als Steinwurf für Sohl- und Böschungsbefestigung liefern und einbauen. Material, Größenklasse und Abstufung nach den "Technischen Lieferbedingungen für Wasserbausteine (TLW)".
Größenklasse 1 (10 bis 20 cm).
Steinwurf rutschsicher und profilgerecht einbauen.
Die Auflagerfläche ist entsprechend vorzubereiten.
Material = natürliches Felsgestein.
Abrechnung erfolgt nach Einbauprofilen.
Dicke der einzubauenden Schicht  ca. 25 cm.
Menge: 5,000 t

**01.02.04.016 Holmgeländer liefern, fachgerecht aufstellen und montieren, Holmgeländer nach ZTV-Ing,**
Holmgeländer liefern, fachgerecht aufstellen und montieren, Holmgeländer nach ZTV-Ing, RIZ Gel 3, Gel 14.
Höhe des Geländers 1,00 m, Montage auf Kopfbalken des Durchlasses, Länge ca. 2,50 m gemäß beiliegendem Bauwerksplan.
Handlauf ohne Drahtseil.
Verankerung mit Fußplatten und Verbundankern RIZ Gel 14, Reaktionsharzmörtel als Ausgleichsschicht unter den Fußplatten (230 x 230 x 12 mm, Bohrungen gemäß Dübelzulassung).
Korrosionsschutz nach ZTV-Ing. Teil 4, Tabelle 4.3.2 Bauteil Nr. 3.1(c), Nr. 3.
Beschichtung nach den TL/TP-KOR-Stahlbauten, Anhang E
•  Feuerverzinkung
•  Zwischenbeschichtung: 80 mym, wv AY auf Zn, Bl. 91
•  Deckbeschichtung: 80 mym PUR, Bl. 87
Farbton DB: RAL Nr. 6005, moosgrün bzw. nach Festlegung des AG.
Menge: 2,000 St

#### Abschnitt 01.03 Straßenbau

##### Titel 01.03.01 Aufbruch- und Erdarbeiten

**01.03.01.001 Boden aus Abtragsstrecken profilgerecht lösen und fördern. Herstellen des Planums wird**
Boden aus Abtragsstrecken profilgerecht lösen und fördern.
Herstellen des Planums wird gesondert vergütet.
Bodenabtrag im Bereich der Fahrbahn (Durchlassbereich inkl. Anpassungen).
Boden = Homogenbereich 2 Auffüllungen, Abtragsstärke
ca. 20 cm bzw. nach Erfordernis.
Boden zum Zwischenlager des AN transportieren und abladen.
Boden nach Deklaration einer Verwertung nach Wahl des AN zuführen.
Ggf. anfallende Entsorgungskosten sind einzukalkulieren.
AVV 170107, Bodenklasse bis BM-F2 nach EBV.
Abgerechnet wird nach Abtragsprofilen.
Menge: 50,000 m³

**01.03.01.002 Boden aus Abtragsstrecken profilgerecht lösen und fördern. Herstellen des Planums wird**
Boden aus Abtragsstrecken profilgerecht lösen und fördern.
Herstellen des Planums wird gesondert vergütet.
Bodenabtrag im Bereich der Bankette der Fahrbahn.
Boden = Gemisch aus Rasensoden, Boden, Schotter, Bauschutt, Oberboden und dergleichen.
Abtragsbreite ca. 1,50 m, Dicke ca. 20 cm.
Boden zum Zwischenlager transportieren und abladen.
Boden nach Deklaration einer Verwertung nach Wahl des AN zuführen.
Anfallende Entsorgungskosten sind einzukalkulieren.
Bodenklasse bis BM-F2 nach EBV.
Menge: 20,000 m³

**01.03.01.003 Ungebundene Tragschicht unter Asphaltbefestigung bzw. Tragschicht der Zufahrt**
Ungebundene Tragschicht unter Asphaltbefestigung bzw. Tragschicht der Zufahrt profilgerecht lösen und fördern. Herstellen des Planums wird gesondert vergütet.
Abtragsdicke ca. 25 cm bzw. gemäß Bestand.
Material = Homogenbereich 1 Schotter, Granitbruch, sandig und dergleichen gemäß beiliegendem Baugrundgutachten.
Material zum Zwischenlager des AN transportieren und abladen, nach Deklaration einer Verwertung / Entsorgung zuführen. Entsorgungskosten sind einzukalkulieren.
Material entspricht der Deponieklasse I (DKI) nach Deponieverordnung.
Menge: 40,000 m³

**01.03.01.004 Asphalt fräsen bzw. aufbrechen und aufnehmen. Asphaltdecke aus Trag- und Deckschicht,**
Asphalt fräsen bzw. aufbrechen und aufnehmen.
Asphaltdecke aus Trag- und Deckschicht, Dicke ca. 10-12 cm.
Fläche = Fahrbahn K 6245 im Bereich Durchlassbauwerk.
Ausführung unter Berücksichtigung der verbleibenden Asphaltbefestigungen (K 6245).
Material laden und in geschlossenen Behältern für Beprobung / Deklaration zwischenlagern (Gefahrstoff).
Menge: 150,000 m2

**01.03.01.005 Asphalt feinfräsen ADS Fahrbahn Unebenheit 4 mm**
StL-Nr. 2311300819901091
Asphalt feinfräsen und Fräsgut aufnehmen.
Asphaltdeckschicht.
Schicht '= vorhandene Deckschicht im Bereich der Anpassungen (Bauanfang / Bauende).'
Frästiefe 'ca. 2,0 bis 4,0 cm.'
Fläche = Fahrbahn.
Fräsasphalt 'in geschlossenen Behältern für Beprobung / Deklaration zwischenlagern (Gefahrstoff).'
Unebenheiten der gefrästen Fläche höchstens 4 mm innerhalb einer 4,00 m langen Messstrecke in Längs- und Qu-
errichtung.
Menge: 40,000 m2

**01.03.01.006 Entsorgung von gefährlichen Abfällen. Die Leistung beinhaltet den Transport des in**
Entsorgung von gefährlichen Abfällen.
Die Leistung beinhaltet den Transport des in geschlossenen Behältern zwischengelagerten Abfalls, die Ablagerung beim Entsorger einschließlich aller Nebenleistungen und die Entsorgungskosten beim Entsorger.
In der Leistungsposition sind alle Leistungen, welche aus den Annahmebedingungen des Entsorgers resultieren, einzukalkulieren.

Name des Entsorgers / Transporteurs:

'.............................'
(vom Bieter anzugeben)

Verwertungs- und Beseitigungsanlage:

'.............................'
(vom Bieter anzugeben)

Klärung der Regularien mit der SBB (Sonderabfallgesellschaft Berlin / Brandenburg). Absicherung der elektronischen Erfassung (Begleitscheine etc.).
Material = AVV (ASN) 170301* Rückbauasphalt mit erhöhtem Gehalt an extrahierbaren lipophilen Stoffen und erhöhtem Gehalt an organischem Kohlenstoff, siehe beiliegendes Baugrundgutachten.
Menge: 45,000 t

**01.03.01.007 Asphaltbefestigung trennen schneiden Dicke ü. 6-12 cm**
StL-Nr. 231130389103
Asphaltbefestigung geradlinig trennen.
Bereich 'Bauanfang und Bauende der Erneuerungsstrecke.'
Trennen durch Schneiden.
Dicke der Asphaltbefestigung über 6 bis 12 cm.
Menge: 8,000 m

**01.03.01.008 Untergrundverbesserung durchführen Einstampfen Grobschotter Material liefern**
Untergrundverbesserung nach Angabe des AG durchführen.
Material in nicht genügend tragfähigen Boden einstampfen.
Material Grobschotter, ohne Feinbestandteile,
Körnung 32/63 mm. Material liefern.
Abgerechnet wird nach Auftragsprofilen über der Auskofferungssohle.
Menge: 10,000 m3

**01.03.01.009 Ungeeigneten Boden außerhalb der Sollprofile nach Angabe des AG lösen.**
Ungeeigneten Boden außerhalb der Sollprofile nach Angabe des AG lösen.
Homogenbereich 2 und 3 gemäß beiliegendem Baugrundgutachten, u.a. aufgeweichte bindige Böden vermischt mit Auffüllungen.
Boden einer Wiederverwertung nach Wahl des AN zuführen.
Entsorgungskosten sind einzukalkulieren.
Abgerechnet wird nach Abtragsprofilen.
(Boden BM-F3 nach EBV!).
Menge: 10,000 m3

**01.03.01.010 Planum herstellen Abweichung +-2 cm '..........'**
StL-Nr. 1210625529
Planum herstellen.
Max. Abweichung von der Sollhöhe +2/-2 cm.
Verformungsmodul '>= 45 MPa, Boden verdichten.'
Menge: 380,000 m2

##### Titel 01.03.02 Trag- und Deckschichten

**01.03.02.001 Frostschutzschicht herstellen. (21)In Verkehrsflächen 'der Belastungsklasse 1,8 unter**
Frostschutzschicht herstellen.
(21)In Verkehrsflächen 'der Belastungsklasse 1,8 unter Asphaltflächen für Fahrbahn und Zufahrt.'
Baustoffgemisch 0/45.
Feinanteil Kategorie UF3, im eingebauten Zustand höchstens 5 Masse v.H. Feinanteile.
Verdichtungsgrad DPr mindestens 103 v.H. und Verformungsmodul EV2 auf der Oberfläche mindestens 120 MN/m2.
(41)Einbaudicke 'lt. Regelquerschnitt 24 cm, Einbau zweilagig.'
(42)Baustoffgemisch 'gebrochenes Naturgestein oder RC-Material nach BTR RC-StB 14.'
Abgerechnet wird nach Auftragsprofilen.
Menge: 65,000 m3

**01.03.02.002 Schottertragschicht herstellen. (21)In Verkehrsflächen 'der Belastungsklasse 1,8 unter**
Schottertragschicht herstellen.
(21)In Verkehrsflächen 'der Belastungsklasse 1,8 unter Asphaltflächen für Fahrbahn und Zufahrt.'
Baustoffgemisch 0/45.
(31)Verdichtungsgrad/Verformungsmodul 'EV2 >= 150 MPa'
Einbaudicke = 15 cm.
(41)Baustoffgemisch 'gebrochenes Naturgestein oder RC-Material nach BTR RC-StB 14.'
Ungleichförmigkeitszahl U mindestens 13. Die Filterstabilität gegenüber dem Bettungsstoff muss eingehalten
werden.
Menge: 245,000 m2

**01.03.02.003 Asphalttragsch. aus AC 22 T S herst Dicke 12 cm Bitumen 50/70**
StL-Nr. 23113118941009
Asphalttragschicht aus Asphalttragschichtmischgut
AC 22 T S herstellen. Anlieferung des Asphaltmischguts
in thermoisolierten Transportbehältern.
In Verkehrsflächen 'der Belastungsklasse 1,8'
Einbaudicke = 12 cm.
Bindemittel = 50/70.
Einbau 'mittels Fertiger (Bereich Durchlassbauwerk)'
Menge: 195,000 m2

**01.03.02.004 Asphalttragschicht aus Asphalttragschichtmischgut AC 22 T S herstellen. Anlieferung des**
Asphalttragschicht aus Asphalttragschichtmischgut
AC 22 T S herstellen. Anlieferung des Asphaltmischguts
in thermoisolierten Transportbehältern.
(21)In Verkehrsflächen 'für Zufahrten'
Einbaudicke = 10 cm.
Bindemittel = 50/70.
(41)Einbau '= Handeinbau'
Menge: 20,000 m2

**01.03.02.005 Asphaltdecksch. aus AC 8 D S herst. Bitumen 50/70**
StL-Nr. 2311332899200009
Asphaltdeckschicht aus Asphaltbeton für Asphaltdeckschichten AC 8 D S herstellen. Anlieferung des
Asphaltmischguts in thermoisolierten
Transportbehältern.
In Verkehrsflächen 'der Belastungsklasse 1,8'
Einbau 'Dicke 4 cm'
Bindemittel = 50/70.
Einbau 'mittels Fertiger (Bereich Durchlassbauwerk)'
Menge: 230,000 m2

**01.03.02.006 Asphaltdeckschicht aus Asphaltbeton für Asphaltdeckschichten AC 8 DS herstellen.**
Asphaltdeckschicht aus Asphaltbeton für Asphaltdeckschichten AC 8 DS herstellen. Anlieferung des
Asphaltmischguts in thermoisolierten
Transportbehältern.
(21)In Verkehrsflächen 'für Zufahrten'
Einbaudicke = 4 cm.
Bindemittel = 50/70.
(52)Einbau '= Handeinbau'
Menge: 20,000 m2

**01.03.02.007 Bitumenemulsion aufsprühen Bk1,8-Bk0,3 Asphalt frisch manuell C60BP4-S Menge 250 g/m2**
Bitumenemulsion zur Herstellung des Schichtenverbundes
aufsprühen.
Auf Verkehrsflächen der Belastungsklassen Bk1,8 bis
Bk0,3.
Unterlage = Asphaltbefestigung, frisch, in Anpassungsbereichen vorhandener Asphalt (Fräsbereich).
Ausführung in Teilflächen manuell.
Bindemittel = C60BP4-S.
Bindemittelmenge = 250 g/m2.
(42)Vor Einbau 'der Asphaltdeckschicht bzw. vor Einbau der Asphalttragschicht im Durchlassbereich.'
Menge: 265,000 m2

**01.03.02.008 Abstumpfungsmaßnah me durchführen bit.LFK 1/3 Gestein wie Decke Menge 1 kg/m2 maschinell**
StL-Nr. 231139523111
Abstumpfungsmaßnahme zur Erhöhung der Anfangsgriffigkeit durch gleichmäßiges Aufbringen und Einwalzen von
Abstreukörnung durchführen. Nicht gebundene Abstreukörnung aufnehmen und nach Wahl des AN verwerten.
Abstreukörnung = leicht bituminierte Lieferkörnung 1/3.
Aus Gestein wie grobe Gesteinskörnung in Asphaltdeckschicht.
Abstreumenge = 1 kg/m2.
Maschinell abstreuen.
Menge: 250,000 m2

**01.03.02.009 Unterlage reinigen zus. Flächen selb.aufn.Kehrm.**
StL-Nr. 231130589011
Unterlage reinigen. Anfallendes Kehrgut nach Wahl des
AN verwerten.
Unterlage '= Asphalttragschicht'
Zusammenhängende Teilflächen.
Selbstaufnehmende Kehrmaschine.
Menge: 250,000 m2

**01.03.02.010 Anschluss a. Fuge m. Fugenm. herst. Deckschicht Tiefe 40 mm Breite 15 mm Fugenmasse N2**
StL-Nr. 2311391291063901
Anschluss als Fuge mit Fugenmasse herstellen.
Fuge 'als Querfuge zu vorhandenem Asphalt bzw. im Bereich des Durchlassbauwerkes (beidseitig) sowie im Anschlussbereich Fahrbahn / Zufahrt.'
In der Asphaltdeckschicht ausbilden.
Fugenspalttiefe = 40 mm.
Fugenspaltbreite = 15 mm.
Fugenspalt verfüllen 'in einer Lage, Fugenspalt durch Schneiden (Nassschnitt) herstellen.'
Mit heiß verarbeitbarer Fugenmasse Typ N2, einschließlich zugehörigem und zuvor aufgetragenem Voranstrichmittel.
Menge: 28,000 m

**01.03.02.011 Anschluss a. Fuge m. Fugenm. herst. Breite 15 mm Fugenmasse N2**
StL-Nr. 2311391299993901
Anschluss als Fuge mit Fugenmasse herstellen.
Fuge 'als Querfugen im Bereich des Durchlassbauwerks.'
In 'der Asphalttragschicht.'
Fugenspalttiefe '12 cm.'
Fugenspaltbreite = 15 mm.
Fugenspalt verfüllen 'in einer Lage, Fugenspalt durch Schneiden (Nassschnitt) herstellen.'
Mit heiß verarbeitbarer Fugenmasse Typ N2, einschließlich zugehörigem und zuvor aufgetragenem Voranstrichmittel.
Menge: 14,000 m

**01.03.02.012 Bankett profilgerecht herstellen. Schotterrasen mit Mineralstoffen und Oberboden**
Bankett profilgerecht herstellen.
Schotterrasen mit Mineralstoffen und Oberboden herstellen. Flächen vorbereiten. Mineralstoffe liefern und profilgerecht einbauen, mit Oberboden verfüllen, einrütteln und verdichten.
Einbau am Fahrbahnrand, im fertigen Zustand maximal 3 cm unter OK Fahrbahn.
Einbau im Fahrbahnrandbereich der K 6245.
Bankettbreite = an der Oberkante mind. 1,50 m, Abböschungen sind einzukalkulieren.
Untere Schicht 25 cm dick aus Mineralstoffen,
als Schottertragschicht 0/32 aus gebrochenem Naturstein.
Obere Schicht 5 cm dick aus Oberboden.
Gesamtdicke der verdichteten Schichten 30 cm. Verformungsmodul EV2 ≥ 100 MPa.
RC-Material wird nicht zugelassen.
Material einschl. humosen Oberboden liefern.
Oberboden durchgesiebt, frei von Steinen, Wurzeln etc., Bodengruppe 2 DIN 18915 Teil 1 mit 4 bis 6 Massen-% organischer Substanz.
Rasenansaat wird gesondert vergütet.
Menge: 65,000 m

**01.03.02.013 Bankett profilgerecht herstellen. Schotterrasen mit Mineralstoffen und Oberboden**
Bankett profilgerecht herstellen.
Schotterrasen mit Mineralstoffen und Oberboden herstellen. Flächen vorbereiten. Mineralstoffe liefern und profilgerecht einbauen, mit Oberboden verfüllen, einrütteln und verdichten.
Einbau am Asphaltrand, im fertigen Zustand maximal 3 cm unter OK Zufahrt.
Einbau im Randbereich der Zufahrt.
Bankettbreite = an der Oberkante mind. 0,50 m, Abböschungen sind einzukalkulieren.
Untere Schicht 25 cm dick aus Mineralstoffen,
als Schottertragschicht 0/32 aus gebrochenem Naturstein.
Obere Schicht 5 cm dick aus Oberboden.
Gesamtdicke der verdichteten Schichten 30 cm. Verformungsmodul EV2 ≥ 100 MPa.
RC-Material wird nicht zugelassen.
Material einschl. humosen Oberboden liefern.
Oberboden durchgesiebt, frei von Steinen, Wurzeln etc., Bodengruppe 2 DIN 18915 Teil 1 mit 4 bis 6 Massen-% organischer Substanz.
Rasenansaat wird gesondert vergütet.
Menge: 4,000 m

**01.03.02.014 Leitpfosten beschädigungsfrei zurückbauen, auf Flächen des AN zwischenlagern und nach**
Leitpfosten beschädigungsfrei zurückbauen, auf Flächen des AN zwischenlagern und nach Beendigung der Arbeiten wieder fachgerecht am alten Standort aufstellen.
Einschließlich aller erforderlichen Erd- und Aufbrucharbeiten.
Leitpfosten mit und ohne Stationierungszeichen.
Leitpfosten mit Grasstoppplatte.
Leitpfosten vor dem Rückbau einmessen.
Menge: 2,000 St

**01.03.02.015 Längsmarkierung Typ II herstellen durchg.Fb.begr. Breite 0,12 m mit Vormarkierung einkomp. Farbe mind. P 6 a.Asphaltdecksch.**
StL-Nr. 2113130511119101
Längsmarkierung Typ II einschl. evtl. Sperrflächenumrandung als Verkehrsfreigabemarkierung herstellen. Ab-
gerechnet wird der markierte Strich, bei Doppelstrichen
zwei Striche.
Durchgehend als Fahrbahnbegrenzung.
Strichbreite = 0,12 m.
Strich mit Vormarkierung.
Markierungssystem aus einkomponentiger lösemittelarmer
Farbe (High-Solid).
Schichtdicke 'nach Anforderungen der ZTV-M.'
Verkehrsklasse mindestens P 6.
Markierung auf Asphaltdeckschicht.
Menge: 90,000 m

### LOS 02 Los 2 Durchlass km 2,180

*Hinweis: Vorbemerkungen zur Bauausführung (Textnr. 99/AUSF.as)*
Vorbemerkungen zur Bauausführung
(Textnr. 99/AUSF.as)

GILT FÜR GESAMTES LEISTUNGSVERZEICHNIS !!

Die für die ausgeschriebenen Arbeiten geltenden "Zusätzlichen Technischen Vorschriften", die DIN-Vorschriften und "Sonstigen Technischen Vorschriften" werden in der jeweils neuesten Fassung Vertragsbestandteil. Dementsprechende Leistungen sind in die Einheitspreise einzukalkulieren.

Eventuelle Zweifel über Art und Umfang der anzubietenden Leistungen und Lieferungen sind vor Angebotsabgabe zu klären!

Wenn in den Positionen des Leistungsverzeichnisses nicht ausdrücklich der Passus "Material des Auftraggebers" aufgeführt wurde, dann verstehen sich alle Leistungspositionen einschl. aller Materiallieferungen durch den Auftragnehmer!
Der Bieter versichert, dass das bei der Durchführung des Auftrages beschäftigte Personal für die Erledigung der übertragenen Aufgaben ausreichend ausgebildet ist.
Der Bauherr bzw. dessen Bauleiter behält sich vor, die Qualifikation in Einzelfällen zu prüfen.
Dem Bauherren oder dem Bauleiter nicht geeignet erscheinendes Personal ist -ggf. auch ohne besondere Begründung auf Veranlassung der Bauleitung von der Baustelle abzuziehen und innerhalb von 24 Stunden durch geeignetere Kräfte zu ersetzen.

Ausdrückliche erklärt der Bieter, dass er aufgrund der Ausschreibungsunterlagen und erforderlichenfalls auch der mündlichen Erläuterungen die gewünschten Betriebsmöglichkeiten klar erkannt hat und dass die ausgewählten Materialien den gestellten Anforderungen in vollem Umfang Rechnung tragen.

Die Bauabsteckung erfolgt nach den "Allgemeinen Vertragsbedingungen für die Ausführung von Bauleistungen" DIN 1961 §3 und DIN 18 300.

Der AN hat die zugehörigen Nebenleistungen nach den "Allgemeinen Technischen Vertragsbedingungen" (VOB/C) zu übernehmen.
Der AN hat Vorsorge zu treffen, dass von außen der Baugrube zufließendes Oberflächenwasser keinen Schaden anrichtet. Das betrifft auch Maßnahmen, um Wasser aus bereits verlegten Leitungen von der Baustelle fernzuhalten.

Der AN hat sich vor Ausführung der Arbeiten über die Lage von bestehenden Leitungen, Kabeln u.ä. beim AG und bei den für die Ver- und Entsorgungsanlagen zuständigen Trägern zu informieren und die Schachtscheine einzuholen.

Anweisungen der einzelnen Ver- und Entsorgungsträger sind einzuhalten.
Innerhalb von 5 Tagen nach Auftragserteilung ist ein Bauablaufplan mit Angabe von Teilfertigstellungsterminen vom AN anzufertigen und dem AG zur Genehmigung vorzulegen. Die Kosten hierfür werden nicht gesondert vergütet. Der Baubeginn ist dem AG schriftlich anzuzeigen.

Die nachfolgenden Positionen beinhalten das Liefern und Einbauen der beschriebenen Materialien. Für die Güte der Stoffe und Bauteile und für die Ausführung der Leistungen gelten die entsprechenden Vorschriften und
Zeichnungen.

Der AN hat dem AG den Nachweis zur Überwachung (Güteüberwachung) der zu liefernden Stoffe und Bauteile entsprechend der betreffenden DIN-Normen zu erbringen.

Sämtliche Lieferscheine sind dem AG geordnet nach Material und Zeit in einem Hefter zu übergeben. Die Kosten hierfür werden nicht gesondert vergütet.
Stellt der AG Stoffe oder Bauteile, wird hierauf in der Position besonders hingewiesen. Zu beseitigende Materialien werden Eigentum des AN und sind entsprechend zu entsorgen.

Durch Transport verursachte Verunreinigungen der Straßen und sonstiger Wege sind vom AN laufend zu beseitigen. In Anspruch genommener Verkehrsraum ist wie vorgefunden wieder herzurichten. Beseitigte Fahrbahnmarkierungen und Beschilderungen sind wieder herzustellen. Hierdurch entstehende Kosten werden nicht gesondert vergütet.

Vor Baubeginn hat der AN den vorgefundenen Zustand dem AG mittels Fotodokumentation nachzuweisen.

Beschädigungen am Eigentum Dritter gehen zu Lasten des AN.
In der Leistungsbeschreibung bedeutet 'profilgerecht', dass bei den Erdarbeiten eine Abweichung vom Sollmaß ± 2 cm einzuhalten ist.

Die Mengenermittlung für die Abrechnung der Leistungen erfolgt nach Aufmaß und Ausführungszeichnungen. Mengen, die nach Längen- oder Flächenmaß abzurechnen sind, werden durch horizontale Messungen ermittelt.

Vor Baubeginn hat der AN  die notwendigen Schachtgenehmigungen auf seine Kosten einzuholen. Daraus resultierende Forderungen sind vom AN zu berücksichtigen.
Sollten Schäden am Leitungssystem festgestellt werden, so sind die Schadstellen zu ermitteln und zu beseitigen. Die Kosten dafür trägt der AN.

Der Aushub muss abgefahren und zwischengelagert werden. Der Auftragnehmer hat für Lagerplätze von Bodenaushub etc. selbst Sorge zu tragen.

Die Kosten sind kalkulatorisch in den entsprechenden Positionen des Leistungsverzeichnisses zu berücksichtigen!

#### Abschnitt 02.01 Allgemeine Leistungen

##### Titel 02.01.01 Baustelleneinrichtung

*Hinweis: Vorbemerkung Baustelleneinrichtung / Verkehrssicherung (Textnr. 99/BE.as)*
Vorbemerkung Baustelleneinrichtung / Verkehrssicherung
(Textnr. 99/BE.as)

Der Titel Baustelleneinrichtung bezieht sich grundsätzlich auf alle Leistungen des Leistungsverzeichnisses.
Bei der Kalkulation sind folgende Punkte zu berücksichtigen:

-  Die Baustellenbereiche sind nicht umfriedet oder eingezäunt, sondern befinden
  sich in öffentlichen Verkehrsflächen.
-  Der Auftragnehmer hat sich selbst und auf eigene Kosten Flächen für die
  Baustelleneinrichtung zu beschaffen. Ein Antrag auf Sondernutzung ist durch den
  AN beim zuständigen Baulastträger einzureichen.
-  Das Baubüro des AN ist so zu wählen, dass die erforderlichen Bauberatungen
  Vorort stattfinden können.
-  Die Finanzierung der Kosten für die Baustelleneinrichtung und Verkehrssicherung  erfolgt nach Baufortschritt, ausgenommen der Position Baustellenberäumung.

**02.01.01.001 Baustelle einrichten Saemtl.LV-Abschn.**
Geräte, Werkzeuge und sonstige Betriebsmittel, die zur
vertragsgemäßen Durchführung der Bauleistungen erforderlich sind, auf die Baustelle bringen, bereitstellen und - soweit der Geräteeinsatz nicht gesondert berechnet wird - betriebsfertig aufstellen einschl. der dafür notwendigen Arbeiten. Die erforderlichen festen Anlagen herstellen.
Baubüros, Unterkünfte, Werkstätten, Lagerschuppen
und dgl., soweit erforderlich, antransportieren, aufbauen und einrichten.
Strom-, Wasser-, Fernsprechanschluss sowie Entsorgungs- einrichtungen und dgl. für die Baustelle, soweit erforderlich, herstellen. Bei Bedarf Zufahrtswege zur Baustelle sowie Lagerplätze, sonstige Platzbefestigungen und Wege im Baustellenbereich anlegen.
Oberbodenarbeiten einschl. Beseitigen von Aufwuchs für die Baustelleneinrichtung, soweit erforderlich, ausführen.
Flächen beschaffen, sofern die vom AG zur Verfügung gestellten nicht ausreichen.
Kosten für Vorhalten, Unterhalten und Betreiben der Geräte, Anlagen und Einrichtungen einschl. Mieten, Pacht, Gebühren und dgl. werden nicht mit dieser Pauschale, sondern mit den Einheitspreisen der betreffenden Teilleistungen vergütet.
Die Pauschale gilt für alle Leistungen dieses Loses des Leistungsverzeichnisses.
Menge: 1,000 Psch

**02.01.01.002 Baustelle raeumen Saemtl.LV-Abschn.**
Baustelle von allen Geräten, Anlagen, Einrichtungen und dgl. räumen. Benutzte Flächen und Wege entsprechend dem ursprünglichen Zustand unter Wahrung der landschafts- pflegerischen Belange ordnungsgemäß herrichten. Verunreinigungen beseitigen.
Soweit nicht für bestimmte Leistungen für das Räumen der Baustelle gesonderte Positionen im Leistungsverzeichnis enthalten sind, gilt die Pauschale für alle Leistungen dieses Loses des Leistungsverzeichnisses.
Menge: 1,000 Psch

**02.01.01.003 Baustromversorgung**
Baustromversorgung in Absprache mit dem Energieversorgungsunternehmen herstellen.
Es bleibt dem AN überlassen, ob er über Freileitungen,
Wickmannstation, Dieselaggregate o.ä. die für den Baustellenbetrieb und die Wasserhaltungsmaßnahmen erforderliche Stromversorgung sicherstellt.
Für alle Leistungen dieses Loses des Leistungsverzeichnisses.
Menge: 1,000 Psch

##### Titel 02.01.02 Verkehrssicherung

**02.01.02.001 Kennzeichnen der Baustelle nach der StVO mit den erforderlichen Verkehrs- und**
Kennzeichnen der Baustelle nach der StVO mit den erforderlichen Verkehrs- und Hinweiszeichen, Abschrankungen, Schutz- und Sicherheitseinrichtungen auch Leitbaken (beleuchtet und unbeleuchtet) für die Ausführung aller Arbeiten des Leistungsverzeichnisses einschl.
Vorhalten, Unterhaltung, Beleuchten und Bedienen der hierfür benötigten Geräte während der Bauzeit bei Tag und Nacht.
Die Betriebskosten der Beleuchtungseinrichtung sind in die Pauschale einzurechnen.
Die für die Kennzeichnung der Baustelle erforderlichen Genehmigungen und Verkehrszeichenpläne und Sicherungspläne erarbeiten, nach Erfordernis überarbeiten und bei den zuständigen Behörden einzuholen.
Gebühren sind einzukalkulieren!
Kennzeichnung für Baubereich Durchlassbauwerk K 6245 (Baubereich) zwischen OL Buckau und Herzberg lt. Übersichtsplan. Ausführung mit Vollsperrung und Verkehrssicherung für Anliegerverkehr. Kennzeichnung für Baubereich beidseitig nach Regelplan BI/17.
Kennzeichnung folgender Straßen als Sackgasse und ZZ "keine Wendemöglichkeit für Lkw" sowie "bis Baustelle frei", inkl. Aufstellung einer Absperrschranke mit 5 roten beleuchteten Strahlern und VZ 250 bzw. 3 Stück beleuchteten Strahlern und VZ 250 und ZZ "Anlieger frei"
- K 6245 OL Buckau
- K 6245 Bereich Abzweig B 87, 2 x
Menge: 1,000 Psch

**02.01.02.002 Umleitung kennzeichnen**
Kennzeichnen der Umleitungsstrecken nach der StVO mit den erforderlichen Verkehrs- und Hinweiszeichen, Abschrankungen, inkl. Beleuchtung einschließlich erforderlicher Planskizzen VZ 458 (lt. Umleitungsplan 1 Stück) sowie Ankündigungen VZ 457 Umleitung / Ende Umleitung und Fortsetzungen der Umleitungen VZ 455 mit ZZ 1007 mit Ortsangabe sowie Sicherungseinrichtungen. Anlagen aufstellen, vorhalten, nach Erfordernis anpassen, beschädigte Teile ersetzen und nach Beendigung der Arbeiten zurückbauen.
Erforderliche Verkehrszeichen- und Umleitungspläne erarbeiten und beim Straßenverkehrsamt einreichen, erforderlichenfalls überarbeiten.
Abstimmungen zur Umleitung des ÖPNV und Schülerverkehr mit dem Nahverkehrsunternehmen (Verkehrsmanagement Elbe-Elster GmbH, Nach dem Horst 43, 03238 Finsterwalde), dem Straßenverkehrsamt und dem AG führen.
Gebühren sind einzukalkulieren!
Umleitung für die Vollsperrung der K 6245 zwischen Buckau und Herzberg. Verkehrsführung von der B 87 Herzberg / Abzweig K 6245 (Richtung Buckau) weiter über die B 87 bis OL Fermerswalde / Abzweig K 6244 weiter auf K 6244 bis Buckau und umgekehrt.
Vorhandene widersprüchliche Beschilderung an die provisorische Beschilderung anpassen sowie Antransport und Sicherung beim Aufbau.
Menge: 1,000 psch

**02.01.02.003 Vorhandene Ziele auf Wegweisern sowie andere Verkehrszeichen beschädigungsfrei**
Vorhandene Ziele auf Wegweisern sowie andere Verkehrszeichen beschädigungsfrei auskreuzen, entsprechende Vorrichtungen liefern, anbringen, vorhalten und nach Beendigung der Arbeiten zurückbauen.
Höhe der Wegweiser bis ca. 2-3 m (Pfeilwegweiser).
Menge: 3,000 St

**02.01.02.004 Bauzaun aufstellen und entfernen Zaunhöhe 2,0 m '..........'**
StL-Nr. 1810120739
Bauzaun nach Unterlagen des AG einschl. der erforderlichen Tore und Pfosten standsicher aufstellen, während
der Bauzeit vorhalten und unterhalten sowie nach Beendigung der Bauzeit entfernen. 70 v.H. des Preises werden nach Aufstellen, der Rest nach Entfernen des Bauzaunes vergütet.
Zaunhöhe = 2,00 m.
Zaun 'aus Stahlgitter-Fertigteilen, Felder untereinander verschrauben, Aufstellung zur Baustellenabsicherung für die abschnittsweise Bauausführung, insbesondere zur Sicherung von geöffneten Wildschutzzäunen und Toren sowie zur Sicherung von Baugruben (Rohrdurchlass).'
Menge: 60,000 m

**02.01.02.005 Absperrschrankengitter standsicher aufstellen, während der Bauzeit vorhalten und**
Absperrschrankengitter standsicher aufstellen, während der Bauzeit vorhalten und unterhalten, erforderlichenfalls umsetzen sowie nach Fertigstellung des Bauabschnitts abbauen.
70 v.H. des Preises werden nach Aufstellung, der Rest nach Rückbau bzw. Versetzen in den nächsten Bauabschnitt vergütet.
Zaunhöhe ca. 1,00 m, Feldlänge ca. 2,00 m
Absperrschrankengitter aus Kunststoff nach TL Absturzsicherung und ZTV-SA / RSA oben und unten mit retroreflektierenden Folien 3M Typ 1, geschützt durch stabilen Folienschutzrand.
Gitter mit entsprechenden Fußplatten (zertifiziertes System) und Verbindungselementen zwischen den Schrankengittern, insbesondere zur Sicherung der Baustelle, Fußgängerverkehr, Baugruben etc.
Erforderliche Umsetzungen im Baustellenbereich bzw. das erforderliche tägliche Öffnen und Schließen bei technologischen Erfordernissen ist einzukalkulieren und wird nicht gesondert vergütet.
Menge: 40,000 m

**02.01.02.006 Kontrolle der Arbeitsstellensi- cher. zwei bzw.einmal '..........'**
StL-Nr. 0710580119
Kontrolle der Arbeitsstellensicherung gem. ZTV-SA
durchführen. Die Kontrolle ist unmittelbar nach deren
Durchführung zu erfassen und zu dokumentieren. Arbeits-
und Hilfsmittel sind vom AN zu stellen und dem AG jederzeit zugänglich zu machen.
Kontrolle zweimal täglich, an arbeitsfreien Tagen einmal täglich.
Kontrolle durch 'schriftliche Dokumentation in den Bautagesberichten.'
Menge: 60,000 d

*Hinweis: Hinweis zur Position 02.01.02.007 bis 02.01.02.010*
Hinweis zur Position 02.01.02.007 bis 02.01.02.010

Die Verkehrszeichen, Sicherheitseinrichtungen und Beschilderungen sind für zusätzliche Maßnahmen der Verkehrssicherung und Hinweisführung des Fußgängerverkehrs und kommen in Abstimmung mit der Verkehrsbehörde des Landkreis Elbe-Elster, des AG und dessen BÜ zum Einsatz.

**02.01.02.007 Verkehrsschild aufstellen und beseitigen, für die Bauzeit vorhalten und warten.**
Verkehrsschild aufstellen und beseitigen, für die Bauzeit vorhalten und warten. Aufstellvorrichtung nach
stat. Erfordernissen. Vorübergehende Sicherungsmaßnahmen durchführen. 70 v.H. des Preises werden nach Aufstellen, der Rest nach Beseitigen vergütet.
Verkehrsschild = Verkehrszeichen oder Zusatzzeichen
Größe 2.
Retroreflektierend mit Folie der Bauart Typ 2.
Aufstellvorrichtung nach Wahl des AN aufstellen.
Menge: 5,000 St

**02.01.02.008 Absperrg.o. Warneinricht. aufstellen Leitbake beidseit Folie Typ 2 Zweis. Blinklicht Versorg.n.Wahl AN**
StL-Nr. 0310540102020401
Absperrgerät oder Warneinrichtung aufstellen und beseitigen, für die Bauzeit vorhalten, warten und betreiben.
Vorübergehende Sicherungsmaßnahmen durchführen.
70 v.H. des Preises werden nach Aufstellen, der Rest
nach Beseitigen vergütet.
Leitbake Größe 1000x250 mm beidseitig.
Mit retroreflektierender Folie der Bauart Typ 2.
Mit 1 Richtstrahler zweiseitig, Blinklicht.
Energieversorgung nach Wahl des AN.
Menge: 5,000 St

**02.01.02.009 Absperrg.o. Warneinricht. aufstellen Leitbake beidseit Folie Typ 2 Versorg.n.Wahl AN**
StL-Nr. 0310540102020001
Absperrgerät oder Warneinrichtung aufstellen und beseitigen, für die Bauzeit vorhalten, warten und betreiben.
Vorübergehende Sicherungsmaßnahmen durchführen.
70 v.H. des Preises werden nach Aufstellen, der Rest
nach Beseitigen vergütet.
Leitbake Größe 1000x250 mm beidseitig.
Mit retroreflektierender Folie der Bauart Typ 2.
Energieversorgung nach Wahl des AN.
Menge: 5,000 St

**02.01.02.010 Absperrg.o. Warneinricht. aufstellen Abspsch. 250x2400 Folie Typ 2 5 Strah.eins.rot Versorg.n.Wahl AN**
StL-Nr. 0310540116020701
Absperrgerät oder Warneinrichtung aufstellen und beseitigen, für die Bauzeit vorhalten, warten und betreiben.
Vorübergehende Sicherungsmaßnahmen durchführen.
70 v.H. des Preises werden nach Aufstellen, der Rest
nach Beseitigen vergütet.
Absperrschranke Größe 250x2400 mm mit Aufstellvorr.
Mit retroreflektierender Folie der Bauart Typ 2.
Mit 5 Richtstrahlern einseitig, rotes Dauerlicht.
Energieversorgung nach Wahl des AN.
Menge: 2,000 St

##### Titel 02.01.03 Beweissicherung

**02.01.03.001 Beweissicherungsverfahren**
Beweissicherungsverfahren zur Feststellung des Zustandes der baulichen Anlagen wie Einfriedungen und Zäune, Straßen- und Zufahrtsbefestigungen, Ver- u. Entsorgungsanlagen im gesamten Baubereich des Durchlasses und des Straßenbereichs der K 6245.
Hierbei sind die Bereiche zu dokumentieren, die durch die Baumaßnahme direkt oder indirekt betroffen sind. Erstellen einer Niederschrift mit Fotodokumentation.
Menge: 1,000 Psch

**02.01.03.002 Erstellen eines abschließenden Gutachtens nach Beendigung der Bauarbeiten**
Erstellen eines abschließenden Gutachtens nach Beendigung der Bauarbeiten, aufbauend auf die Beweissicherung bzw. das erstellte Gutachten, unter Berücksichtigung der eventuell durch die Bauarbeiten entstandenen Schäden.
Menge: 1,000 Psch

##### Titel 02.01.04 Vermessungsunterlagen

**02.01.04.001 Absteckungs- und Vermessungsarbeiten für den gesamten Leistungsumfang**
Absteckungs- und Vermessungsarbeiten für den gesamten Leistungsumfang
•  Einmessung aller Anlagen des Rohrdurchlasses und der zu erneuernden Fahrbahn der K 6245 mit Nebenanlagen anhand der vorhandenen Topografie und der vorgegebenen Ausbaubreiten.
•  Planums- und Zwischenschichtabsteckung,
•  Deckenhöhenabsteckung,
•  Gründungssohle, Einbauhöhen, Lage des Durchlasses.
Bauvermessung nach ZTV Verm-StB 01 durchführen.
Schaffung der Grundlagennetze.
Absteckdokumentation an AG 3-fach übergeben.
Alle übrigen durch den AN benötigten Absteckarbeiten, die Verdichtung der Lage- und Höhennetze sowie die Ausführungsvermessung nach der ZTV Verm-StB 01 sind als Nebenleistung durch den AN zu beschaffen.
Menge: 1,000 Psch

**02.01.04.002 Bestandsdokumentation gemäß Baubeschreibung und RAS-Verm. anfertigen,**
Bestandsdokumentation gemäß Baubeschreibung anfertigen,
zusammenstellen und in der geforderten Anzahl und
Ausführung übergeben (2 x Kopie Papier farbig, 2 x in digitaler  Form auf CD im dxf-Format und als pdf) Maßstab 1 : 100.
Die durch das Vermessungsbüro aufgemessene Topografie
der Trasse ist in die Bestandsdokumentation,
insbesondere in den Lageplan, zu integrieren.
Eine entsprechende Unterlage der Topografie in
digitaler Form wird seitens des AG übergeben.
Dokumentation für den gesamten Leistungsumfang des
Bauvorhabens: Durchlassbauwerk, Straße mit Nebenanlagen, Grabenanschlussbereiche, Ausstattung etc.
Darstellung des Durchlasses im Längsschnitt inkl. Grabenanschlussbereiche M 1 : 50
Darstellung:  Punkt-, Linien-, Text- und
Objektdarstelllung nach:
Koordinatensystem:  Lagebezug - ETRS 89
  Höhenbezug - DHHN 2016
Einschl. Erstellen eines Abrechnungsplanes
M 1 : 100 mit allen Angaben (Längen, Flächen etc.).
Menge: 1,000 Psch

**02.01.04.003 Bestandsdokumentation erstellen und in 1-facher Ausfertigung (Papier und digital) an AG**
Bestandsdokumentation erstellen und in 1-facher Ausfertigung (Papier und digital) an AG übergeben mit folgenden Unterlagen:
•  Beweissicherung vor Baubeginn und nach Bauende
•  Lieferscheine
•  verkehrsrechtliche Anordnung
•  Herstellernachweise
•  Verdichtungs- und Tragfähigkeitsnachweise
•  Bautagesberichte
•  Entsorgungsnachweise für alle Rückbaumaterialien
•  Eignungs- und Erstprüfungen für FSS, STS und
  Asphaltmischgüter
•  optische Inspektion inkl. Neigungsprotokolle für
  Durchlassbauwerk
•  Abnahmebescheinigung für Flächeninanspruchnahmen
  Dritter
•  Fachunternehmererklärung
Menge: 1,000 psch

##### Titel 02.01.05 Kontrollprüfungen

*Hinweis: Vorbemerkung Kontrollprüfungen*
Vorbemerkung Kontrollprüfungen

Für die Kontrollprüfungen des AG nach ZTVE-StB, ZTVSoB-StB und ZTV-Asphalt-StB ist durch den AN ein nach RAP-Stra zugelassenes Prüfinstitut zu binden.
Die Prüfungen erfolgen auf Weisung des AG und dessen Bauüberwachung.

**02.01.05.001 Plattendruckversuche durchführen als Kontrollprüfungen des AG**
Plattendruckversuche durchführen als Kontrollprüfungen des AG - einschl. Gestellung aller dazu erforderlichen Geräte, Gegengewichte, Hilfsgeräte und Stoffe sowie Auswertung der Versuche.
Bestätigung durch ein RAP-Stra zugelassenes Prüfinstitut.
Menge: 5,000 St

**02.01.05.002 Proctordichte best. Bodenprobe im Baustellenber. M.Arbeiten/Darst. Bestätigung**
Bestimmung der Kurve der einfachen Proctordichte
(aus der Beziehung zwischen Trockenraumgewicht und Wassergehalt bei mindestens 6 verschiedenen Wassergehalten)
für eine im Baustellenbereich entnommene Bodenprobe einschließlich aller erforderlichen Feld- und Laborarbeiten sowie graphische Darstellung.
Bestätigung durch ein RAP-Stra zugelassenes Prüfinstitut.
Menge: 2,000 St

**02.01.05.003 Bestimmen des Verdichtungsgrades der Baugruben und Leitungsgräben des Rohrdurchlasses in**
Bestimmen des Verdichtungsgrades der Baugruben und Leitungsgräben des Rohrdurchlasses in verschiedenen Lagen anhand von Bodenproben (Büchsen) vor Ort im Vergleich zu den Ergebnissen der Proctorversuche.
Einschließlich Fertigung eines Prüfprotokolls.
Bestätigung durch ein RAP-Stra zugelassenes Prüfinstitut.
Menge: 6,000 St

**02.01.05.004 Schürfgruben zur Durchführung einer Rasterfeldbeprobung nach Baufortschritt auf Weisung**
Schürfgruben zur Durchführung einer Rasterfeldbeprobung  nach Baufortschritt auf Weisung des AG und dessen Bauüberwachung herstellen. Material im Baustellenbereich schichten- bzw. baustoffspezifisch zwischenlagern und nach erfolgter Probenahme Material lagenweise gemäß Altbestand wieder einbauen und verdichten.
Größe der Schürfe ca. 2,00 m x 0,80 m, ca. 0,60 m tief.
Vorhandener Aufbau gemäß Baugrundgutachten:
•  ca. 10 cm Asphalt, im Randbereich Bankettmaterial
•  ca. 20 cm Auffüllung, Tragschicht, Schotter, Granitbruch
•  Restbereiche Auffüllung, Mittelsand.
Menge: 2,000 St

**02.01.05.005 Untersuchung der auszubauenden mineralischen Abfälle auf ihre Umweltverträglichkeit nach**
Untersuchung der auszubauenden mineralischen Abfälle auf ihre Umweltverträglichkeit nach Ersatzbaustoffverordnung (EBV) und AVV mit einer Mischprobe. Probenahme und Untersuchung durch ein zugelassenes Labor.
Einschl. liefern der Laboranalyse mit Bestimmung der Materialwerte für Boden und Baggergut nach Anlage 1, Tabelle 3 EBV und nach den "Vollzugshinweisen zur Zuordnung einer Abfallart zu den Abfallarten eines Spiegeleintrags nach AVV vom 18.11.2022" auf die Parameter nach Anlage 5, Tabelle 1.
Beprobung und Untersuchung gemäß Leitfaden zur Beprobung mineralischer Abfälle aus dem Hoch- und Tiefbau 2009 - A/B-Probe.
Menge: 3,000 St

**02.01.05.006 Untersuchung der auszubauenden mineralischen Abfälle auf ihre Umweltverträglichkeit nach**
Untersuchung der auszubauenden mineralischen Abfälle auf ihre Umweltverträglichkeit nach Deponieverordnung mit einer Mischprobe. Probenahme und Untersuchung durch ein zugelassenes Labor.
Einschl. liefern der Laboranalyse mit Bestimmung des Zuordnungswertes nach LAGA 20 Tabelle II.1.4-1.
Beprobung und Untersuchung gemäß Leitfaden zur Beprobung mineralischer Abfälle aus dem Hoch- und Tiefbau 2009 - A/B-Probe
Menge: 1,000 St

**02.01.05.007 Probenahme, Laboruntersuchung und Auswertung von Ausbauasphalt**
Probenahme (Mischprobe am Haufwerk), Laboruntersuchung und Auswertung von Ausbauasphalt durch ein zugelassenes Labor für Umweltanalytik.
Untersuchung und Bestimmung auf PAK und Phenolindex.Untersuchung und Einstufung des Asphaltes gemäß BTR-RC-StB, Ausgabe 2014 bzw. RuVA-StB 01.
Ergebnisbericht 2-fach an AG übergeben.
Menge: 1,000 St

**02.01.05.008 Probegefäße f. Kontrollprüfg.**
Probegefäße zur Aufnahme von Baustoffproben, für Kontrollprüfungen und für Rückstellproben des AG liefern.

Probegefäße =  saubere 10-l-Blecheimer mit dicht schließenden Deckeln.

Mithilfe bei der Probenahme nach Angabe des AG.
Menge: 2,000 St

**02.01.05.009 Fotodokumentation**
Lieferung einer Fotodokumentation über den gesamten
Bauablauf mit Darstellung aller Bauteile und Schichten,
sowie aller Bauteile und Schichten die nach Fertigstellung nicht mehr sicht- und prüfbar sind, herstellen.
Ausfertigung in digitalisierter Form (Auflösung mindestens
1024 mal 768 Pixel, 24 Farben) mit Digitalkamera herstellen und auf mit dem AG abgestimmten Datenträger (CD
oder DVD) liefern.
Die Fotos sind mit Angabe des Bauteils
sowie des Aufnahmezeitpunktes und der Stationsangaben zu benennen (ca. 100 Fotos).
Zu dokumentieren ist auch der Schutz der vorhandenen Bäume sowie die Arbeiten im Baumwurzelbereich.
Menge: 1,000 psch

**02.01.05.010 In Anspruch genommene Flächen im Trassenbereich wiederherstellen**
In Anspruch genommene Flächen im Trassenbereich Bauanfang bis Bauende, Umleitungsstrecken inkl. Straßeneinmündungen nach Beendigung der Arbeiten wieder in ursprünglichen Zustand versetzen (technologische Randstreifen). U. a. Beseitigen von Fahrspuren im Bereich der Grünflächen bzw. Seitenstraßen sowie Straßen- und Wegrandbereiche und Baustellenzufahrten.
Oberbodenflächen auflockern außerhalb der Fahrbahnbereiche.
Die Abnahme der Flächen bzw. Flurstücke mit den Eigentümern, Pächtern sind in schriftlicher Form dem AG zu übergeben.
Menge: 1,000 psch

##### Titel 02.01.06 Sicherheits- und Gesundheitsschutz

**02.01.06.001 Vorankündigung erstellen**
Vorankündigung gemäß Baustellenverordnung erstellen und spätestens zwei Wochen vor Einrichten der Baustelle der zuständigen Behörde übermitteln.
Vorankündigung sichtbar und witterungsgeschützt auf der Baustelle aushängen und bei erheblichen Änderungen während der Bauzeit anpassen.
Menge: 1,000 Psch

**02.01.06.002 Sicherheits- und Gesundheitsschutzplan (SiGe-Plan) gemäß Baustellenverordnung**
Sicherheits- und Gesundheitsschutzplan (SiGe-Plan) gemäß Baustellenverordnung nach Baubeschreibung erstellen, mit den Sicherheits- und Gesundheitsschutzkoordinatoren weiterer Baustellen abstimmen und bei erheblichen Änderungen in der Ausführung des Bauvorhabens anpassen bzw. fortführen. Den SiGe-Plan für jeden Beschäftigten einsehbar auf der Baustelle vorhalten.
Menge: 1,000 Psch

**02.01.06.003 Sicherheits- und Gesundheitsschutzkoordinator während der Ausführung**
Sicherheits- und Gesundheitsschutzkoordinator während der Ausführung des Bauvorhabens gemäß Baustellenverordnung nach Baubeschreibung stellen, der die Aufgaben gemäß
§ 3 Abs. 2 und 3 der Baustellenverordnung wahrnimmt und durchführt. Der SiGeko muss die Befähigung nach RAB 30 nachweisen. Ausführung für die Gesamtbauzeit (Radweg und Durchlass).
Die Höhe der Abschlagzahlungen richtet sich nach dem zeitlichen Fortschritt der Baumaßnahme - bezogen auf die Gesamtbauzeit.
Bei der Kalkulation ist zu berücksichtigen, dass der SiGe-Koordinator ca. alle 14 Tage die Baustelle kontrolliert und entsprechende Kontrollberichte anfertigt sowie die Kontrollen vor Ort mit dem AN auswertet.
Menge: 1,000 Psch

##### Titel 02.01.07 Stundenlohnarbeiten

**02.01.07.001 Verrechnungssatz für Arbeitskraft Poliere**
Stundenlohnarbeiten durch Arbeitskräfte auf Anordnung des AG ausführen. Der Verrechnungssatz für die jeweilige Arbeitskraft
umfasst sämtliche Aufwendungen, insbesondere den tatsächlichen Lohn einschließlich vermögenswirksamer Leistungen mit den Zuschlägen für Gemeinkosten (Sozialkassenbeiträge, Winterbauumlage und dgl.), sowie Lohn- bzw. Gehaltsnebenkosten und Zuschläge für Überstunden.
Zuschläge für Nacht-, Sonntags- und Feiertagsarbeit werden gesondert vergütet. Poliere, Schachtmeister oder dgl.
Menge: 3,000 h

**02.01.07.002 BFA (V 2)**
Wie vor, jedoch
Baufacharbeiter (Berufsgruppe V 2).
Menge: 10,000 h

**02.01.07.003 Baustellenltr.(1)**
Wie vor, jedoch
Baustellenleiter (Lohngruppe 1).
Menge: 3,000 h

**02.01.07.004 Wie vor, jedoch Landschaftsgärtner**
Menge: 10,000 h

**02.01.07.005 Verrechnungssatz für Baugerät Bagger 0,4-1m3**
Stundenlohnarbeiten durch Baugeräte auf Anordnung des
AG ausführen. Der Verrechnungssatz für das jeweilige Gerät umfasst sämtliche Aufwendungen für den Einsatz, insbesondere Gerätevorhalte- und Betriebsstoffkosten sowie sämtliche Zuschläge einschließlich der Kosten für das Bedienungspersonal.
Der Verrechnungssatz gilt für das zum Zeitpunkt des Abrufes einsatzbereit auf der Baustelle befindliche Baugerät.
Abgerechnet werden die tatsächlich geleisteten Arbeitsstunden.
Der Verrechnungssatz ist unter Beachtung der preisrechtlichen Vorschriften ermittelt. Er gilt unabhängig von der Anzahl der abgerechneten Stunden.
Bagger 0,4 bis 1,0 m3.
Menge: 10,000 h

**02.01.07.006 Frontl.L 45-75 kW**
Wie vor, jedoch
Frontlader, luftbereift über 45 bis 75 kW.
Menge: 5,000 h

**02.01.07.007 Stemmhammer**
Wie vor, jedoch
E-Stemmhammer inkl. Stromversorgung
Menge: 5,000 h

**02.01.07.008 Winkelschleifer**
Wie vor, jedoch
Winkelschleifer komplett mit allem Zubehör.
Menge: 5,000 h

**02.01.07.009 Pumpe bis 5 l/s**
Wie vor, jedoch
Pumpe bis zu 5 l/s einschl. Saug- und Abflussleitung.
Menge: 10,000 h

**02.01.07.010 Wie vor, jedoch Rüttelplatte.**
Menge: 5,000 h

**02.01.07.011 Verrechnungssatz für LKW 7 t**
Stundenlohnarbeiten durch Lastkraftwagen auf Anordnung des AG ausführen. Der Verrechnungssatz für den jeweiligen LKW umfasst sämtliche Aufwendungen für den Einsatz des LKW´s, insbesondere Gerätevorhalte- und Betriebsstoffkosten sowie sämtliche Zuschläge einschließlich der Kosten für den Fahrer.
Der Verrechnungssatz gilt für das zum Zeitpunkt des Abrufes einsatzbereit auf der Baustelle befindliche Fahrzeug.
Vergütet werden die tatsächlich geleisteten Arbeitsstunden nach der tatsächlichen Nutzlast des jeweiligen LKW (ohne Erhöhung der Nutzlaststufe für Sonderfahrzeuge).
Der Verrechnungssatz ist unter Beachtung der preisrechtlichen Vorschriften ermittelt. Er gilt unabhängig von der Anzahl der abgerechneten Stunden. LKW, ca. 7 t Nutzlast.
Menge: 5,000 h

#### Abschnitt 02.02 Durchlassbauwerk

##### Titel 02.02.01 Rückbau, Erdarbeiten

**02.02.01.001 Stirnwände des vorhandenen Rohrdurchlasses zurückbauen. Erforderliche Erd- und**
Stirnwände des vorhandenen Rohrdurchlasses zurückbauen.
Erforderliche Erd- und Aufbrucharbeiten ausführen.
Stirnwände aus Klinkermauerwerk.
Länge der Stirnwände ca. 2,50 m, Breite ca. 39 cm.
Höhe der Klinkerwand über Rohrsohle des Durchlasses ca.
1,45 m.
Rückbau inkl. Fundament aus Beton, Breite ca. 80 cm, Gesamthöhe bis ca. 2,20 m.
Rückbaumaterial einer Verwertung / Entsorgung zuführen.
Anfallende Entsorgungskosten sind einzukalkulieren (Material bis RC-3 nach EBV).
Menge: 2,000 St

**02.02.01.002 Vorhandenen Durchlass abbrechen. Durchlass = Rohr DN 600 aus Steinzeug oder**
Vorhandenen Durchlass abbrechen.
Durchlass = Rohr DN 600 aus Steinzeug oder Beton.
Sohltiefe bis ca. 1,50 m unter OKG.
Erdarbeiten in Boden Homogenbereiche 2 und 3 gemäß beiliegendem Baugrundgutachten ausführen.
Rohrleitung und Rohrauflager für Rückbau freilegen, Boden seitlich lagern. Nach Rückbau des Durchlasses kann Baugrube für Neubau des Durchlasses genutzt werden.
Rohr bis ca. 20% zugesandet.
Rückbaumaterial einer Verwertung nach Wahl des AN zuführen Entsorgungskosten sind einzukalkulieren! Material bis RC-3 nach EBV.
Menge: 9,000 m

**02.02.01.003 Bauliche Anlage abbrechen ''Mauerw.Stahlbeton''Ges.Abbr.Verw.**
Bauliche Anlage abbrechen. Anlage nach Unterlagen des
AG. Abgerechnet wird die feste Masse des abzubrechenden
Materials.
(21)Anlage '= vorhandene Sauberkeitsschicht bzw. Fundamente des alten Durchlassbauwerkes.'
Material = Mauerwerk und Stahlbeton.
(31)Abbruch bis '1 m unter Grabensohle'
Gesamtes Abbruchgut der Verwertung nach Wahl des AN zuführen. Für überwachungsbedürftigen Abfall vereinfachten Entsorgungsnachweis führen. Entsorgungskosten sind einzukalkulieren. Material bis RC-3 nach EBV.
Menge: 10,000 m3

**02.02.01.004 Vorhandene Grundstückssicherung (Zaun) zurückbauen. Material zwischenlagern und nach**
Vorhandene Grundstückssicherung (Zaun) zurückbauen. Material zwischenlagern und nach Fertigstellung des Durchlasses wieder aufbauen.
Absperrung bestehend aus Schutzplankenprofilen B und 1 Stück Rohrpfosten aus verzinktem Stahlrohr, Durchmesser ca. 125 mm, Höhe über OKG 1,20 m.
Profile demontieren, Verschraubungen lösen, Pfosten ausbauen inkl. Erd- und Aufbrucharbeiten, Länge im Erdreich bis ca. 1,00 m, Gesamtlänge ca. 2,20 m.
Profile wieder montieren und verschrauben, Pfosten einbauen inkl. Betonfundament 0,4 x 0,4 x 0,8 m.
Beton C12/15 liefern. Erdarbeiten ausführen.
Standort Zaun vor Rückbau einmessen, Zaun analog Bestand wieder einbauen.
Menge: 10,000 m

**02.02.01.005 Grabenprofil oberhalb und unterhalb des vorhandenen Durchlasses ausräumen.**
Grabenprofil oberhalb und unterhalb des vorhandenen Durchlasses ausräumen.
Mittlere Aushubmenge über 1,50 bis 2,00 m³/m.
Rückbaumaterial = Oberboden mit Vegetationsdecke inkl. Steine, Sand o. dgl., Abtragdicke bis ca. 20 cm.
Abtrag in Grabensohle und Böschungen.
Rückbaumaterial BM-F3 nach EBV einer Verwertung nach Wahl des AN zuführen.
Menge: 10,000 m

**02.02.01.006 Vegetationsfläche vor Beginn der Arbeiten mähen. Fläche = Randbereiche des Durchlasses**
Vegetationsfläche vor Beginn der Arbeiten mähen.
Fläche = Randbereiche des Durchlasses (oberhalb / unterhalb) Böschungen, Sohlbereih etc.
Mähgut einer Verwertung nach Wahl des AN zuführen.
Menge: 150,000 m2

**02.02.01.007 Oberboden einschließlich Vegetationsdecken abtragen. Dicke des Abtrags bis 15 cm bzw.**
Oberboden einschließlich Vegetationsdecken abtragen.
Dicke des Abtrags bis 15 cm bzw. nach Erfordernis / Bestand.
Abtrag im Bereich des Grabenprofils (oberhalb und unterhalb des Durchlasses).
Oberboden durchsetzt mit Wurzeln, Steinen bzw. Schotter.
Abgerechnet wird nach Abtragsprofilen.
Oberboden zur Deklaration des Bodens auf Zwischenlager des AN zwischenlagern.
Oberboden nach Deklaration einer Verwertung / Entsorgung nach Wahl des AN zuführen. Boden bis BM-F3 nach EBV.
Menge: 40,000 m³

**02.02.01.008 Mantel mit Polsterung zum Schutz des Baumstammes vor mechanischer Beschädigung herstellen**
Mantel mit Polsterung zum Schutz des Baumstammes vor mechanischer Beschädigung herstellen und während der Bauzeit unterhalten. Der Mantel darf den Baumstamm und die Wurzelanläufe nicht berühren.
Der Stammumfang wird 1 m über Geländeoberfläche gemessen.
Stammumfang bis 2,00 m.
Polsterung des Stammes nach Wahl des AN.
Mantel aus Brettern, 24 mm dick, lückenlos befestigen.
Mantelhöhe 2,5 m.
Schutzmaterial nach Beendigung der Bauarbeiten abbauen.
Material wieder in Eigentum des AN übernehmen und von der Baustelle entfernen.
Menge: 3,000 St

**02.02.01.009 Mantel mit Polsterung zum Schutz des Baumstammes vor mechanischer Beschädigung herstellen**
Mantel mit Polsterung zum Schutz des Baumstammes vor mechanischer Beschädigung herstellen und während der Bauzeit unterhalten. Der Mantel darf den Baumstamm und die Wurzelanläufe nicht berühren.
Der Stammumfang wird 1 m über Geländeoberfläche gemessen.
Stammumfang über 2,00 m.
Polsterung des Stammes nach Wahl des AN.
Mantel aus Brettern, 24 mm dick, lückenlos befestigen.
Mantelhöhe 2,5 m.
Schutzmaterial nach Beendigung der Bauarbeiten abbauen.
Material wieder in Eigentum des AN übernehmen und von der Baustelle entfernen.
Menge: 1,000 St

**02.02.01.010 Lichtraumprofil bzw. Rückschnitt für eine Eiche im Randbereich des Durchlasses**
Lichtraumprofil bzw. Rückschnitt für eine Eiche im Randbereich des Durchlasses herstellen, tiefhängende Äste bis ca. 3 m Höhe fachgerecht entfernen (Wundstellen behandeln).
Astwerk, Durchmesser bis ca. 20 cm einer Verwertung nach Wahl des AN zuführen, Durchmesser der Eiche ca. 60 cm.
Menge: 1,000 St

**02.02.01.011 Wurzelstöcke einschließlich Wurzelansätze roden und ausfräsen. Abgerechnet wird der**
Wurzelstöcke einschließlich Wurzelansätze roden und ausfräsen.
Abgerechnet wird der Durchmesser der Schnittstelle des
Wurzelstocks.
Durchmesser ca. 1,00 bis 1,20 m Wurzelstock eines gefällten Ahorn im Straßenrandbereich.
(22)Frästiefe 'mind. 0,80 m unter OKG.
Restliche Wurzeln bis ca. 1,50 m Tiefe in Handschachtung - unter Berücksichtigung der Kabel und Leitungen - freilegen und entfernen.'
Wurzellöcher unterhalb des Planums mit geeignetem Boden
verfüllen, Boden verdichten. Boden liefern.
(32) Stubben und Fräsgut 'und sonstiges Wurzelwerk einer Wiederverwertung nach Wahl des AN zuführen.'
Menge: 1,000 St

**02.02.01.012 Boden für Suchgraben auf Anweisung des AG bzw. dessen BÜ ausheben, Aushub zur**
Boden für Suchgraben auf Anweisung des AG bzw. dessen BÜ
ausheben, Aushub zur Wiederverwendung seitlich lagern und
nach Beendigung der Suche wieder lagenweise einbauen und
verdichten.
Ausführung in Handschachtung unter Berücksichtigung des Wurzelwerkes der Bäume und der vorhandenen Kabel und Leitungen.
Vorschriften der Versorgungsunternehmen beachten.
Boden = Auffüllungen. Kiessand, bindiger Boden o. dgl., Homogenbereiche 1, 2 und 3 gemäß beiliegendem Baugrundgutachten
Grabentiefe bis 2,00 m.
Grabenlänge ca. 2,00 m bis 3,00 m.
Suchgraben zum Lokalisieren vorhandener Kabel und Leitungen.
Straßenaufbruch wird gesondert vergütet.
Menge: 3,000 St

**02.02.01.013 Oberboden liefern und profil- und höhengerecht andecken. Abgerechnet wird nach**
Oberboden liefern und profil- und höhengerecht andecken.
Abgerechnet wird nach Auftragsflächen.
Andeckung im Bereich des Rohrdurchlasses inkl. Grabenprofil sowie sonstige Seitenbereiche auf Weisung des AG.
Dicke der Andeckung 15 cm.
Oberboden durchgesiebt, frei von Steinen, Wurzeln, Ambrosia, invasiven Arten und sonstigem Unrat.
Oberboden = Mutterboden mit hoher Bodenwertzahl.
Menge: 150,000 m2

*Hinweis: Vorbemerkung Rasenansaat Grünflächen und Bankette:*
Vorbemerkung Rasenansaat Grünflächen und Bankette:

Die Rasenansaat erfolgt auf der Grundlage der DIN 18917.
Die Saatgutmischung ist entsprechend dem vorgesehenen Verwendungszweck unter Berücksichtigung der RSM (Regel-Saatgut-Mischungen) auszuwählen.
Die Vegetationstragschicht sowie ggf. der Baugrund sind nach DIN 18915 vorzubereiten.
Die Rasenansaat muss zur Abnahme einen abnahmefähigen Zustand gemäß
DIN 18917 Pkt. 6.2 besitzen.
Die Fertigstellungs- und Entwicklungspflege ist zu erbringen.

**02.02.01.014 Rasenansaat herstellen. Saatgut ohne Entmischung ausbringen und einarbeiten. Vorzeitig**
Rasenansaat herstellen. Saatgut ohne Entmischung ausbringen und einarbeiten. Vorzeitig entwickeltes Unkraut ausmähen.
Unrat und Unkraut einer Wiederverwertung nach Wahl des AN zuführen.
Boden lockern und Planum  ± 2 cm herrichten.
Ansaat auf Grünflächen, Banketten und Schotterrasenflächen.
Saatgutmenge 5 g/m2.
Saatgutmischung wird nicht gesondert berechnet.

Grundmischung (FLL, RSM Regio) - 70% Gräser / 30% Kräuter

Der Liefernachweis ist dem AG vorzulegen.
Menge: 260,000 m2

**02.02.01.015 Zulage zur Vorposition Rasenansaat für die Lieferung und Beimengung einer Ansaathilfe aus**
Zulage zur Vorposition Rasenansaat für die Lieferung und Beimengung einer Ansaathilfe aus Sojaschrot. Saatgut mit der Ansaathilfe auf 10 g/m² aufstrecken.
Sojaschrot (gentechnikfrei).
Menge: 260,000 m2

*Hinweis: Fertigstellungspflege Rasen inkl. Rasen in Bankettbereichen:*
Fertigstellungspflege Rasen inkl. Rasen in Bankettbereichen:

Bei den Pflegeleistungen handelt es sich um Fertigstellungspflege bis zum Zeitpunkt der Abnahme.
Die Pflegeleistungen sind durchschnittliche Regelannahmen.
Mehr- und Minderleistungen werden zu dem vereinbarten Einheitspreis vergütet oder in Abzug gebracht.
Der Preis der Einzelleistung errechnet sich aus dem jeweiligen Einheitspreis, geteilt durch die Anzahl der Arbeitsgänge.
Für die Ausführung der Pflegearbeiten als Fertigstellungspflege gilt die DIN 18916, die erforderlichen Teilleistungen sind ohne besondere Anordnung rechtzeitig auszuführen.
Die Ausführung jeder Teilleistung ist dem AG vor Beginn anzuzeigen.

**02.02.01.016 Rasen mähen. Unrat aufnehmen. Unrat in Eigentum des AN übernehmen**
Rasen mähen.
Unrat aufnehmen. Unrat in Eigentum des AN übernehmen und von der Baustelle entfernen.
Wuchshöhe 6 bis 10 cm,
Schnitthöhe 3 cm,
4 Schnitte während der Fertigstellungspflege,
Schnittfolge nach Wuchshöhe.
Mähgut einer Wiederverwertung nach Wahl des AN zuführen.

EP je Schnitt:  '.............................'  €/m²
Menge: 260,000 m2

**02.02.01.017 Wasser auf Veget. fläche giessen**
Wasser auf Vegetationsflächen gießen.
Wasser liefern.
Menge je Arbeitsgang ca. 15 l/m²
5 Arbeitsgänge in der Fertigstellungspflege.

EP je Arbeitsgang:  '.............................'  €/m²
Menge: 260,000 m2

**02.02.01.018 Düngung der Vegetationsfläche Dünger aufbringen, Menge ca. 30 g/m²**
Düngung der Vegetationsfläche
Dünger aufbringen, Menge ca. 30 g/m²
Dünger = mineralischer NPK-Dünger,
Nährstoffgehalt 20 : 5: 10,
Zeitpunkt der Ausführung ca. 8 Wochen nach der Ansaat.
Menge: 260,000 m2

##### Titel 02.02.02 Baugrube

**02.02.02.001 Baugrube für den Einbau des Durchlassbauwerkes herstellen. Die Baugrubentiefe wird**
Baugrube für den Einbau des Durchlassbauwerkes herstellen.
Die Baugrubentiefe wird gerechnet ab OF Gelände oder Straße unter Abzug des Oberbodens, bzw. im Straßenbereich ab Planumshöhe.
Baugrube unter Berücksichtigung des vorhandenen Grabenprofiles. Abtrag Oberboden und Rückbau Sohl- und Böschungsbefestigungen werden gesondert vergütet.
Straßenaufbruch wird gesondert berechnet.
Boden Homogenbereiche 2 und 3 gemäß beiliegendem Baugrundgutachten. Baugrubenlänge ca. 15,00 m.
Baugrubentiefe bis ca. 2,75 m, lichte Baugrubenbreite für Rahmendurchlass-Außenbreite 2,40 m.
Verbau nach statischen und konstruktiven Erfordernissen sowie unter Berücksichtigung des Kabel- und Leitungsbestandes nach Erfordernis ausführen.
Aushub in kombinierter Hand- und Maschinenschachtung, unter Berücksichtigung vorhandener Kabel und Leitungen und unter Berücksichtigung des Wurzelwerks der vorhandenen Bäume und Sträucher. Erforderlichenfalls ist der Boden in Teilbereichen abzusaugen. Erschwernisse sind einzukalkulieren.
Aushub, soweit zum Verfüllen geeignet, auf Flächen des AN lagern, nach Herstellung des Durchlasses Aushub laden und rücktransportieren in Baugrube einbauen und verdichten.
Fehlenden Verfüllboden einbauen wird gesondert berechnet.
Zum Verfüllen nicht verwendeter Aushub geht in Eigentum des AN über und ist einer Wiederverwertung zuzuführen. Entsorgungskosten sind einzukalkulieren, Boden bis BM-F3 nach EBV.
Menge: 1,000 St

**02.02.02.002 Baugrubensohle herstellen und verdichten**
Baugrubensohle herstellen und  verdichten
Baugrubensohle für Durchlassbauwerk einschließlich Sauberkeitsschutzschicht, Pflasterung im Ein- und Auslaufbereich.
Ebene und geneigte Flächen.
Toleranz +- 2cm
Verdichtung auf Dpr 100 %
Abrechnung nach DIN 18300.
Menge: 60,000 m2

**02.02.02.003 Boden liefern, in Baugrube einbauen und verdichten. Material = Kies-Sand-Gemisch**
Boden liefern, in Baugrube einbauen und verdichten.
Material = Kies-Sand-Gemisch (F0)
Einbau als Austauschboden.
Unbrauchbaren Boden einer Verwertung / Entsorgung nach Wahl des AN zuführen.
Entsorgungskosten einkalkulieren, AVV 170504, Bodenklasse bis BM-F3 nach EBV.
Menge: 20,000 m³

**02.02.02.004 Herstellen einer Auflager- und Sauberkeitsschicht für das Durchlassbauwerk.**
Herstellen einer Auflager- und Sauberkeitsschicht für das Durchlassbauwerk.
Sauberkeitsschicht aus Beton C12/15, Dicke mindestens
10 cm, Breite ca. 3,00 m.
Erforderliche Schalungsarbeiten durchführen, Schalung vorhalten und beseitigen.
Menge: 42,000 m2

**02.02.02.005 Zulage zur Vorposition Sauberkeitsschicht für den Einbau am Anfang und Ende des Bauwerkes**
Zulage zur Vorposition Sauberkeitsschicht für den Einbau am Anfang und Ende des Bauwerkes im Bereich der Vertiefungen, lt. beiliegendem Bauwerksplan.
Vertiefung auf ca. 1,00 m Länge um ca. 40 cm Tiefe.
Mehraufwendungen für Schalung, Aushub etc.
Menge: 2,000 St

##### Titel 02.02.03 Wasserhaltung, Überpumpbetrieb

*Hinweis: Vorbemerkung Wasserhaltung (99/WHALT.as)*
Vorbemerkung Wasserhaltung
(Textnr.: 99/WHALT.as)

Die Wasserhaltung ist als offene bzw. geschlossene Anlage zu betreiben.
Die Art der Wasserhaltung bleibt dem AN überlassen.
Das Baugrundgutachten  bzw. der geotechnische Bericht über Baugrunduntersuchung sind zu beachten.
Sie muss so erfolgen, dass die Sohlen der Baugrube für die Herstellung des Durchlassbauwerkes vollkommen trocken gelegt werden und dass kein unkontrollierter Bodenentzug entstehen kann.

Der Betrieb der Grundwasserabsenkung muss störungsfrei gesichert sein.

Zur Ableitung des bei der Wasserhaltung anfallenden Grund- und Schichtenwassers kann der vorh. Graben unterhalb des Durchlassbauwerkes genutzt werden.

Seitens des AN sind die erforderlichen Genehmigungen und Zustimmungen der Unteren Wasserbehörde des Landkreis Elbe-Elster und des Gewässerunterhaltungsverbandes einzuholen. Die daraus resultierenden Auflagen und Randbedingungen bei der Einleitung des Grundwassers sind einzuhalten. Die aus dieser Maßnahme hervorgehenden Kosten werden nicht gesondert vergütet und sind bei der Kalkulation der Positionen des Titels "Wasserhaltung" zu berücksichtigen.

Abrechnung und Vergütung werden wie folgt vorgenommen:

Die Vergütung erfolgt nach "lfdm" Rohrgraben bzw. Baugrube, für welchen Wasserhaltung erforderlich wird, gestaffelt nach der Stärke des Wasserandranges.

Die Stärke des Wasserandranges in m3/h pro lfdm wird wie folgt festgestellt:

  Q [m³/h]
  q [m³/h/m] =  -----------
  L [m]

Q =  gemessene Gesamtwassermenge für die Länge L.

Q ergibt sich aus dem Mittel zwischen gemessener Wassermenge zu Beginn der Wasserhaltung und nach 48 Std.

L = Länge, über welche die Wasserhaltung installiert wird bzw. wirksam ist, oder in Rohrgräben mit Wasserandrang nur auf Teilstrecken die Länge, auf welcher Wasserandrang vorhanden ist.
Eine Unterteilung dieser Länge in Abschnitte mit verschieden hohen Wasserspenden ist nicht statthaft.
Ein geeichtes Messgerät, das eine einwandfreie Ermittlung der geförderten Wassermenge ermöglicht, ist vom Auftragnehmer kostenlos bereitzustellen.

Grundlage bilden die örtlichen und hydrologischen Verhältnisse (Baugrundgutachten bzw. Baugrunduntersuchung).

Die Grundwasserabsenkung ist auf das unbedingt notwendige Maß zu beschränken.

Zur Feststellung der entnommenen Wassermengen sind in die Förderleistung geeignete Messarmaturen einzubauen, zu betreiben und zu unterhalten. Die täglich geförderten Wassermengen sind in  Listen einzutragen und diese nach Beendigung der Wasserhaltung der Bauleitung des AG lückenlos vorzulegen.
Während der Zeit der Wasserhaltung sind die Aufzeichnungen zur Einsichtnahme bereitzuhalten.

Absenkungen sind so zu bauen und zu betreiben, dass eine Verunreinigung des Grundwassers weitestgehend ausgeschlossen werden kann.

Es dürfen keine wassergefährdenden Stoffe im Bereich der Absenkbrunnen gelagert werden.
Beim Betrieb der Absenkbrunnen ist auf eine möglichst sandfreie Wasserförderung zu achten. Die entsprechenden Hinweise im DVGW-Merkblatt W 119, aktuelle Fassung, sind zu beachten.

Folgende Leistungen sind mit den hierfür angebotenen Einheitspreisen abgegolten und werden nicht gesondert vergütet:

a)  Überprüfung und Erfassung des Grundwasserstandes vor Baubeginn.
b)  Die Versorgung der Wasserhaltungsanlage mit Betriebsstrom.
c)  Die Brunnenrohre sind mindestens 40 cm über Bodenfläche hochzuführen und gegen das anstehende Erdreich abzudichten.
d)  Sämtliche Brunneneinrichtungen sind nach Beendigung der Grundwasserabsenkung zu beseitigen und die Bohrlöcher mit einwandfreiem Material (sauberen Kies) wieder zu verfüllen. Für die Abdichtung der oberen
2 m ist geeignetes Dichtungsmaterial
(z.B. Ton) zu verwenden.
e)  Durch geeignete Maßnahmen ist sicherzustellen, dass das entnommene Wasser auch bei Hochwasser des Vorfluters in diesem schadlos abgeleitet werden kann.
f)  Die Gewässersohle und die Uferböschungen im Bereich der Einleitstelle sind gegen Auskolkung ausreichend zu sichern.
Die Einleitbedingungen und Auflagen des Gewässerunterhaltungsverbandes und der Aufsichtsbehörden sind einzuhalten!
g)  Nach Abschluss der Arbeiten ist der ursprüngliche Zustand wieder herzustellen.
Evtl. Auflandungen im Vorfluter sind umgehend zu beseitigen.
h)  Der AN hat während der gesamten Bauzeit dafür Sorge zu tragen, dass das Abflussvermögen des Vorfluters gewährleistet ist. Das heißt, unterhalb der Einleitstellen liegende Durchlässe etc. sind ständig zu kontrollieren.
j)  Alle Anlagen zur Ableitung des Grundwassers in die Vorflut.

**02.02.03.001 Wasserhaltung zum Freihalten der Baugrube von Bodenwasser (Grund- und Schichtenwasser)**
Wasserhaltung zum Freihalten der Baugrube von Bodenwasser (Grund- und Schichtenwasser) betriebsbereit einbauen, vorhalten, betreiben und
abbauen. Kombination aus offener und geschlossener Wasserhaltung (Vakuumanlage o. dgl.). Offene Wasserhaltung u.a. über Flächenfilter aus Kiesgemisch oder Schotter sowie Pumpensümpfe, ggf. in Kombination mit Drainageproben und Geotextilien. Ausführung nach Wahl des AN.
Zum schadlosen Ableiten des geförderten Wassers, nach
geologischen und hydraulischen Erfordernissen sowie den
Angaben in den Vorbemerkungen und ggf. im Gutachten.
Erforderliche Erdarbeiten, Wasserfassungen, Zu- und Ab-
leitungen, Sand- und Schlammfänge, Reserveeinrichtungen
(ausgenommen Notstromanlage) sowie Umbauen bzw. Umsetzen der Anlagen entsprechend den vom AN gewählten Haltungslängen werden nicht gesondert berechnet.
Ableitung mittels Rohrleitung (keine Schnellkupplungsrohre ohne Sicherung der Rohrverbindungen) zum Vorfluter nach Wahl des AN herstellen.
Einsatzstelle = Baugrube für Durchlassbauwerk mit Ein- und Auslaufbereich, Gesamtlänge ca. 20 m.
Geodätische Förderhöhe ab Sohle - bis 7,50 m.
Entfernung zum Vorfluter - gemäß Vorbemerkungen
bzw. beiliegendem Lageplan, Vorfluter = vorhandener Graben,
Förderdurchfluss je m Baugrube ca. 3 m3/h bis 6 m3/h.
Menge: 1,000 psch

**02.02.03.002 Zul z Pos Grundwasserhaltung f Sicherg Einleitstelle**
Zulage zur Position der Grundwasserhaltung
für die Sicherung der Einleitstelle in den vorhandenen
Vorfluter zur Vermeidung von Ausspülungen bzw. Schäden.
Ausführung nach Wahl des AN mittels Prallplatten o.ä..
Menge: 1,000 Psch

**02.02.03.003 Fangedamm in Grabenprofil unterhalb und oberhalb des alten Durchlasses**
Fangedamm in Grabenprofil unterhalb und oberhalb des alten Durchlasses  herstellen.
Höhe bis ca. 1,5 m
Sohlbreite ca. 1,5 m bis 3,0 m
Kronenbreite ca. 6,0 m
Fangedamm abgedichtet nach Wahl des AN herstellen.
Für Gewässerumleitung während der Bauzeit der Durchlasserneuerung
Dammbaumaterial liefern, einbauen, vorhalten und nach Bauende wieder entfernen.
Urzustand im Grabenprofil herstellen.
Menge: 2,000 St

**02.02.03.004 Bauzeitliche Umleitung des vorhandenen Grabensystems im Bereich Durchlass nach Wahl des**
Bauzeitliche Umleitung des vorhandenen Grabensystems im Bereich Durchlass nach Wahl des AN entsprechend den bautechnischen und örtlichen Erfordernissen herstellen, vorhalten, unterhalten und beseitigen. Vorhaltung für die gesamte Zeit des Ersatzneubaus des Durchlasses. Umleitung in bestehende unterwasserseitige Vorflut (Graben)direkt hinter unterwasserseitigen Fangedamm.
Umleitung mittels Überpumpbetrieb.
Einschließlich Sohl- und Böschungssicherung im Ein- und Auslaufbereich. Material liefern.
Einschließlich Energieversorgung, Rohrleitungen, Bögen u.ä.
Umleitungslänge ca. 35 m.
Einschließlich Sicherung der Einleitstelle unterhalb des Durchlasses.
Umpumpbetrieb bis 20 m³/min.
Der Förderdurchfluss ist vom AN nachzuweisen.
Menge: 1,000 psch

**02.02.03.005 Zulage zur Vorposition Überpumpbetrieb für einen erhöhten Förderdurchfluss über 20 m³/h**
Zulage zur Vorposition Überpumpbetrieb für einen erhöhten Förderdurchfluss über 20 m³/min bis 30 m³/min.
Der erhöhte Förderdurchfluss ist vom AN nachzuweisen.
Menge: 1,000 psch

**02.02.03.006 Abstimmungen mit der unteren Wasserbehörde und des Gewässerunterhaltu**
Abstimmungen mit der unteren Wasserbehörde und des Gewässerunterhaltungsverbandes..
U.a. Einholung der wasserrechtlichen Erlaubnis bei der unteren Wasserbehörde und der Zustimmung des Gewässerunterhaltungsverbandes inkl. Abstimmung der Einleitparameter.
Die darin enthaltenen Anforderungen sind bei der Durchführung der Wasserhaltung zu beachten.
Erstellung der Antragsunterlagen zur Einholung der wasserrechtlichen Erlaubnis bei der unteren Wasserbehörde und der Zustimmung des Gewässerunterhaltungsverbandes, u.a. mit folgenden Anlagen:
- Beschreibung des Bauvorhabens
- Lageplan, Übersichtslageplan (Durchlassbauwerk)
- Beginn und Dauer der Grundwasserabsenkung, Zeitplan
- Baugrundgutachten
- Angaben zur Ableitung des geförderten Grundwassers
Menge: 1,000 psch

**02.02.03.007 Durchführung und Dokumentation für die Messung der entnommenen (geförderten) Wassermengen**
Durchführung und Dokumentation für die Messung der entnommenen (geförderten) Wassermengen aus der Wasserhaltungsanlage.
Wasserzähler (geeicht) liefern, in Entnahmeleitungen einbauen, vorhalten, ggf. umbauen und nach Beendigung zurückbauen.
Protokollierung der Wassermengen (täglich). Führung eines Pumpenbuches. Übergabe der Wassermengen an AG und Wasserbehörde nach Erfordernis.
Zu zahlende Wasserentgelte für das gehobene Grund- / Schichtenwasser sind einzukalkulieren.
Menge: 1,000 psch

##### Titel 02.02.04 Durchlassbauwerk

**02.02.04.001 Sohlplatte aus Stahlbeton mit einer Stärke von 20 cm und einer konstruktiven Bewehrung**
Sohlplatte aus Stahlbeton mit einer Stärke von 20 cm und einer konstruktiven Bewehrung als Gründung für die Durchlass-Rahmenprofile herstellen.
Breite der Platte ca. 2,80 m, Länge 13,80 m.
Sohlplatte mit Mattenbewehrung Q335(A)-BT/Quer und Abstandshaltern gemäß beiliegendem Bewehrungsplan. Betonstahl wird gesondert vergütet.
Erforderliche Schal- und Bewehrungsarbeiten ausführen.
Beton C25/30, XC2, XF1, XA1, WA liefern und einbauen. Sohlplatte in schiefwinkliger Ausführung lt. Bauwerksplan.
Menge: 1,000 psch

**02.02.04.002 Zulage zur Sohlplatte der Vorposition für die Herstellung der Randverstärkungen am**
Zulage zur Sohlplatte der Vorposition für die Herstellung der Randverstärkungen am Bauanfang und Bauende der Platte, Erhöhung der Dicke auf 60 cm, Länge 70 cm zuzüglich Abschrägung 1:1 auf 40 cm.
Erhöhte Aufwendungen für Schalung und Bewehrung.
Menge: 2,000 St

**02.02.04.003 Bewehrungsstahl B500A und B500B lt. beiliegender Stahlliste (Bewehrungsplan).**
Bewehrungsstahl B500A und B500B lt. beiliegender Stahlliste (Bewehrungsplan).
Mattenstahl Q335(A)-BT/Quer, Stabstähle 8 mm B500B, teilweise gebogen sowie Abstandshalter BT6 liefern, Abrechnung lt. Stahlliste.
Menge: 0,600 t

**02.02.04.004 Durchlassbauwerk aus Stahlbeton-Rahmenprofilen nach DIN 1045 DIN 14844 (ZTV-ING) sowie**
Durchlassbauwerk aus Stahlbeton-Rahmenprofilen nach DIN 1045 DIN 14844 (ZTV-ING) sowie der FBS-Qualitätsrichtlinie Teil 3 herstellen.
System KLEIHUES oder gleichwertig mit werkseitig aufgeklebter Doppelkeil-Gleitquetschringdichtung.
Hergestellt im Gießverfahren mit Erhärtung in der Schalung.
Verwendung von Beton C40/50 als selbstverdichtender Beton (SVB).
Expositionsklassen XC4, XF3, XA2, XD2, WA.
Sichtflächen in Sichtbetonqualität.
Rechnerische Rissbreitenbegrenzung nach
DIN 1045 wk=0,3 mm.
Wandstärke 25 cm gemäß vom Hersteller aufzustellender prüffähiger statischer Berechnung.
Muffentiefe 125 mm zur Lagesicherung. Betondeckung der Bewehrung gemäß den Anforderungen der DIN 1045 auch im Bereich der Muffenverbindung.
Vouten 20/20 als Standardquerschnitt in allen vier Ecken, Verbindung absolut druckwasserdicht von außen nach innen und von innen nach außen.
Baulänge der Rahmenprofile 300 cm bzw. nach Erfordernis für Passstücke, Gesamtlänge des Bauwerkes inkl. Böschungsstücke 13,76 m (Achslänge), vgl. beiliegenden Bauwerksplan.
Lichte Weite 1,90 m, lichte Höhe 1,30 m.
Für eine Verkehrslast gemäß DIN 1991-2 LM 1 / SLW60.
Überschüttung einschließlich Straßenaufbau ca. 35 cm.
Liefern und gemäß den Einbaubedingungen des Herstellers und den Vorgaben der Statik auf einer Ausgleichsschicht ca. 2 cm MGIII (Frischmörtel) nach DIN EN 1610 verlegen, Material liefern.
Menge: 1,000 psch

**02.02.04.005 Zulage zum Durchlassbauwerk der Vorposition für eine werkseitige Otterberme, Abmessungen**
Zulage zum Durchlassbauwerk der Vorposition für eine werkseitige Otterberme, Abmessungen ca. 1,00 x 0,50 m, Beton C40/50 analog Vorposition.
Berme mit werkseitig eingebauten Wasserbausteinen in der Lauffläche.
Menge: 1,000 psch

**02.02.04.006 Zulage zum Durchlassbauwerk der Position 02.02.04.004 für die Lieferung, Herstellung und**
Zulage zum Durchlassbauwerk der Position 02.02.04.004 für die Lieferung, Herstellung und den Einbau von Stirn- bzw. Böschungsstücken mit Böschungsneigung 1:1,5 mit Kreuzungswinkel 72,30 gon (schiefwinklige Ausführung!).
Ausführung gemäß beiliegendem Bauwerksplan.
Menge: 2,000 St

**02.02.04.007 Zulage zum Durchlassbauwerk der Position 02.02.04.004 für die Lieferung und werkseitige**
Zulage zum Durchlassbauwerk der Position 02.02.04.004 für die Lieferung und werkseitige Herstellung eines Kopfbalkens, aufbetoniert auf dem Rahmenstirnstück. Schiefwinklige Ausführung gemäß Bauwerksplan.
Abmessung ca. 43 cm breit und 30 cm hoch (Gesamthöhe
50 cm), gemäß beiliegendem Bauwerksplan.
Menge: 2,000 St

**02.02.04.008 Zulage zur Vorposition Kopfbalken für die Einarbeitung einer Jahreszahl-Matritze nach**
Zulage zur Vorposition Kopfbalken für die Einarbeitung einer Jahreszahl-Matritze nach ZTV-Ing, RIZ "Jahr 1".
Menge: 1,000 St

**02.02.04.009 Zulage zum Durchlassbauwerk der Position 02.02.04.004 für den Einbau der Rahmenteile**
Zulage zum Durchlassbauwerk der Position 02.02.04.004 für den Einbau der Rahmenteile inkl. Stirnstücke mittels Spannschraubverbindungen mit verzinkten Gewindestangen M20 infolge geringer Überdeckung nach Statik des Herstellers.
Menge: 1,000 psch

**02.02.04.010 Geprüfte statische Berechnung für das Durchlassbauwerk der Position 02.02.04.004**
Geprüfte statische Berechnung für das Durchlassbauwerk der Position 02.02.04.004 aufstellen, Belastungsklasse D400 / SLW60 bzw. nach DIN EN 1991-2 Lastmodell LM1, Überdeckung max.
35 cm.
Statischer Nachweis für den Endzustand sowie für den Bauzustand.
Für das Durchlassbauwerk ist eine vollständige Werks- und Montageplanung in geprüfter Form in 3-facher Ausführung vorzulegen.
Unterlagen inkl. Prüfung durch zugelassenen Prüfstatiker des Landes Brandenburg.
Menge: 1,000 psch

**02.02.04.011 Abdichtung auf Durchlassbauwerk nach ZTV-Ing, Teil 7, Abschnitt 1 herstellen.**
Abdichtung auf Durchlassbauwerk nach ZTV-Ing, Teil 7, Abschnitt 1 herstellen.
•  Betonoberfläche vorbereiten durch Druckstrahlen mit
  festem Strahlmittel inkl. Absaugen des Strahlguts.
•  Betonunterlage versiegeln mit Epoxidharz, Versiegelung
  2-lagig, 1. Lage abtrennen, nicht festhaftendes Streugut
  entfernen.
•  Dichtungsschicht aus Bitumen-Schweißbahn herstellen,
  Bitumen-Schweißbahn nach der gültigen Liste der
  geprüften Stoffe im Schweißverfahren aufbringen.
•  Ausführung der Arbeiten auf der Oberseite und seitlich
  ca. 50 cm je Seite.
Menge: 33,000 m2

**02.02.04.012 Schutzbeton C20/25, X0, 10 cm dick auf Durchlassbauwerk herstellen. Beton liefern,**
Schutzbeton C20/25, X0, auf Durchlassbauwerk herstellen. Dicke ca. 16 bis 24 cm nach Bauwerksplan. Beton liefern, erforderliche Schalarbeiten ausführen.
Beton mit einlagiger Mattenbewehrung.
Mattenstahl Q335(A) liefern und einbauen.
Menge: 24,000 m2

**02.02.04.013 Pfahlreihe oberhalb und unterhalb des Durchlassbauwerkes, zur Überbrückung der**
Pfahlreihe oberhalb und unterhalb des Durchlassbauwerkes, zur Überbrückung der Höhendifferenz zwischen Otterberme und Fließsohle herstellen.
Pfähle Durchmesser 20 cm aus Robinienholz, geschält und gespitzt. Länge ca. 1,20 m.
Nach dem Einbringen der Pfähle Kopfende nachschneiden, Einbau abgetreppt nach Höhenangaben im beiliegenden Bauwerksplan.
Menge: 5,000 m

**02.02.04.014 Ein- und Auslaufbefestigung herstellen. Befestigung mit Großpflastersteinen aus**
Ein- und Auslaufbefestigung herstellen.
Befestigung mit Großpflastersteinen aus Naturstein (Granit), Größe ca. 20/20/20 cm auf Sohle und Böschungen bis Bermenhöhe gemäß Zeichnung herstellen.
Großpflaster in Beton C20/25 verlegt. Dicke ca. 15 cm auf Sauberkeitsschicht aus Kiessand 10 cm dick. Materialien liefern. Fugen mit Trasszementmörtel einschlämmen. Pflaster vor Abbinden des Mörtels säubern.
Versetzen der Steine - äußerer Abschluss als Reihe, ansonsten im Netzverband.
Erdarbeiten nach Erfordernis ausführen, Planum herstellen und verdichten. Boden inkl. Vegetationsschicht, ca. 45 cm dick abtragen.
Boden Homogenbereich 2 und 3 gemäß beiliegendem Baugrundgutachten. Boden einer Verwertung nach Wahl des AN zuführen.
AVV 170504, Bodenklasse bis BM-F3 nach EBV.
Menge: 15,000 m2

**02.02.04.015 Wasserbausteine als Steinwurf für Sohl- und Böschungsbefestigung**
Wasserbausteine als Steinwurf für Sohl- und Böschungsbefestigung liefern und einbauen. Material, Größenklasse und Abstufung nach den "Technischen Lieferbedingungen für Wasserbausteine (TLW)".
Größenklasse 1 (10 bis 20 cm).
Steinwurf rutschsicher und profilgerecht einbauen.
Die Auflagerfläche ist entsprechend vorzubereiten.
Material = natürliches Felsgestein.
Abrechnung erfolgt nach Einbauprofilen.
Dicke der einzubauenden Schicht  ca. 25 cm.
Menge: 5,000 t

**02.02.04.016 Holmgeländer liefern, fachgerecht aufstellen und montieren, Holmgeländer nach ZTV-Ing,**
Holmgeländer liefern, fachgerecht aufstellen und montieren, Holmgeländer nach ZTV-Ing, RIZ Gel 3, Gel 14.
Höhe des Geländers 1,00 m, Montage auf Kopfbalken des Durchlasses, Länge ca. 2,50 m gemäß beiliegendem Bauwerksplan.
Handlauf ohne Drahtseil.
Verankerung mit Fußplatten und Verbundankern RIZ Gel 14, Reaktionsharzmörtel als Ausgleichsschicht unter den Fußplatten (230 x 230 x 12 mm, Bohrungen gemäß Dübelzulassung).
Korrosionsschutz nach ZTV-Ing. Teil 4, Tabelle 4.3.2 Bauteil Nr. 3.1(c), Nr. 3.
Beschichtung nach den TL/TP-KOR-Stahlbauten, Anhang E
•  Feuerverzinkung
•  Zwischenbeschichtung: 80 mym, wv AY auf Zn, Bl. 91
•  Deckbeschichtung: 80 mym PUR, Bl. 87
Farbton DB: RAL Nr. 6005, moosgrün bzw. nach Festlegung des AG.
Menge: 2,000 St

#### Abschnitt 02.03 Straßenbau

##### Titel 02.03.01 Aufbruch- und Erdarbeiten

**02.03.01.001 Boden aus Abtragsstrecken profilgerecht lösen und fördern. Herstellen des Planums wird**
Boden aus Abtragsstrecken profilgerecht lösen und fördern.
Herstellen des Planums wird gesondert vergütet.
Bodenabtrag im Bereich der Fahrbahn (Durchlassbereich inkl. Anpassungen).
Boden = Homogenbereich 2 Auffüllungen, Abtragsstärke
ca. 20 cm bzw. nach Erfordernis.
Boden zum Zwischenlager des AN transportieren und abladen.
Boden nach Deklaration einer Verwertung nach Wahl des AN zuführen.
Ggf. anfallende Entsorgungskosten sind einzukalkulieren.
AVV 170107, Bodenklasse bis BM-F3 nach EBV.
Abgerechnet wird nach Abtragsprofilen.
Menge: 40,000 m³

**02.03.01.002 Boden aus Abtragsstrecken profilgerecht lösen und fördern. Herstellen des Planums wird**
Boden aus Abtragsstrecken profilgerecht lösen und fördern.
Herstellen des Planums wird gesondert vergütet.
Bodenabtrag im Bereich der Bankette der Fahrbahn.
Boden = Gemisch aus Rasensoden, Boden, Schotter, Bauschutt, Oberboden und dergleichen.
Abtragsbreite ca. 1,50 m, Dicke ca. 20 cm.
Boden zum Zwischenlager transportieren und abladen.
Boden nach Deklaration einer Verwertung nach Wahl des AN zuführen.
Anfallende Entsorgungskosten sind einzukalkulieren.
Bodenklasse bzw. Material entspricht der Deponieklasse II (DKII) nach Deponieverordnung.
Menge: 45,000 m³

**02.03.01.003 Ungebundene Tragschicht unter Asphaltbefestigung bzw. Tragschicht der Zufahrt**
Ungebundene Tragschicht unter Asphaltbefestigung bzw. Tragschicht der Zufahrt profilgerecht lösen und fördern. Herstellen des Planums wird gesondert vergütet.
Abtragsdicke ca. 25 cm bzw. gemäß Bestand.
Material = Homogenbereich 1 Schotter, Granitbruch, sandig und dergleichen gemäß beiliegendem Baugrundgutachten.
Material zum Zwischenlager des AN transportieren und abladen, nach Deklaration einer Verwertung / Entsorgung zuführen. Entsorgungskosten sind einzukalkulieren.
Material entspricht der Deponieklasse I (DKI) nach Deponieverordnung.
Menge: 55,000 m³

**02.03.01.004 Asphalt fräsen bzw. aufbrechen und aufnehmen. Asphaltdecke aus Trag- und Deckschicht,**
Asphalt fräsen bzw. aufbrechen und aufnehmen.
Asphaltdecke aus Trag- und Deckschicht, Dicke ca. 10 cm.
Fläche = Fahrbahn K 6245 im Bereich Durchlassbauwerk.
Ausführung unter Berücksichtigung der verbleibenden Asphaltbefestigungen (K 6245).
Material laden und in geschlossenen Behältern für Beprobung / Deklaration zwischenlagern (Gefahrstoff).
Menge: 170,000 m2

**02.03.01.005 Asphalt feinfräsen ADS Fahrbahn Unebenheit 4 mm**
StL-Nr. 2311300819901091
Asphalt feinfräsen und Fräsgut aufnehmen.
Asphaltdeckschicht.
Schicht '= vorhandene Deckschicht im Bereich der Anpassungen (Bauanfang / Bauende).'
Frästiefe 'ca. 2,0 bis 4,0 cm.'
Fläche = Fahrbahn.
Fräsasphalt 'in geschlossenen Behältern für Beprobung / Deklaration zwischenlagern (Gefahrstoff).'
Unebenheiten der gefrästen Fläche höchstens 4 mm innerhalb einer 4,00 m langen Messstrecke in Längs- und Qu-
errichtung.
Menge: 50,000 m2

**02.03.01.006 Entsorgung von gefährlichen Abfällen. Die Leistung beinhaltet den Transport des in**
Entsorgung von gefährlichen Abfällen.
Die Leistung beinhaltet den Transport des in geschlossenen Behältern zwischengelagerten Abfalls, die Ablagerung beim Entsorger einschließlich aller Nebenleistungen und die Entsorgungskosten beim Entsorger.
In der Leistungsposition sind alle Leistungen, welche aus den Annahmebedingungen des Entsorgers resultieren, einzukalkulieren.

Name des Entsorgers / Transporteurs:

'.............................'
(vom Bieter anzugeben)

Verwertungs- und Beseitigungsanlage:

'.............................'
(vom Bieter anzugeben)

Klärung der Regularien mit der SBB (Sonderabfallgesellschaft Berlin / Brandenburg). Absicherung der elektronischen Erfassung (Begleitscheine etc.).
Material = AVV (ASN) 170301* Rückbauasphalt mit erhöhtem Gehalt an extrahierbaren lipophilen Stoffen und erhöhtem Gehalt an organischem Kohlenstoff, siehe beiliegendes Baugrundgutachten.
Menge: 47,000 t

**02.03.01.007 Asphaltbefestigung trennen schneiden Dicke ü. 6-12 cm**
StL-Nr. 231130389103
Asphaltbefestigung geradlinig trennen.
Bereich 'Bauanfang und Bauende der Erneuerungsstrecke.'
Trennen durch Schneiden.
Dicke der Asphaltbefestigung über 6 bis 12 cm.
Menge: 10,000 m

**02.03.01.008 Untergrundverbesserung durchführen Einstampfen Grobschotter Material liefern**
Untergrundverbesserung nach Angabe des AG durchführen.
Material in nicht genügend tragfähigen Boden einstampfen.
Material Grobschotter, ohne Feinbestandteile,
Körnung 32/63 mm. Material liefern.
Abgerechnet wird nach Auftragsprofilen über der Auskofferungssohle.
Menge: 10,000 m3

**02.03.01.009 Ungeeigneten Boden außerhalb der Sollprofile nach Angabe des AG lösen.**
Ungeeigneten Boden außerhalb der Sollprofile nach Angabe des AG lösen.
Homogenbereich 2 und 3 gemäß beiliegendem Baugrundgutachten, u.a. aufgeweichte bindige Böden vermischt mit Auffüllungen.
Boden einer Wiederverwertung nach Wahl des AN zuführen.
Entsorgungskosten sind einzukalkulieren.
Abgerechnet wird nach Abtragsprofilen.
(Boden BM-F3 nach EBV!).
Menge: 10,000 m3

**02.03.01.010 Planum herstellen Abweichung +-2 cm '..........'**
StL-Nr. 1210625529
Planum herstellen.
Max. Abweichung von der Sollhöhe +2/-2 cm.
Verformungsmodul '>= 45 MPa, Boden verdichten.'
Menge: 370,000 m2

##### Titel 02.03.02 Trag- und Deckschichten

**02.03.02.001 Frostschutzschicht herstellen. (21)In Verkehrsflächen 'der Belastungsklasse 1,8 unter**
Frostschutzschicht herstellen.
(21)In Verkehrsflächen 'der Belastungsklasse 1,8 unter Asphaltflächen für Fahrbahn und Zufahrt.'
Baustoffgemisch 0/45.
Feinanteil Kategorie UF3, im eingebauten Zustand höchstens 5 Masse v.H. Feinanteile.
Verdichtungsgrad DPr mindestens 103 v.H. und Verformungsmodul EV2 auf der Oberfläche mindestens 120 MN/m2.
(41)Einbaudicke 'lt. Regelquerschnitt 24 cm, Einbau zweilagig.'
(42)Baustoffgemisch 'gebrochenes Naturgestein oder RC-Material nach BTR RC-StB 14.'
Abgerechnet wird nach Auftragsprofilen.
Menge: 60,000 m3

**02.03.02.002 Schottertragschicht herstellen. (21)In Verkehrsflächen 'der Belastungsklasse 1,8 unter**
Schottertragschicht herstellen.
(21)In Verkehrsflächen 'der Belastungsklasse 1,8 unter Asphaltflächen für Fahrbahn und Zufahrt.'
Baustoffgemisch 0/45.
(31)Verdichtungsgrad/Verformungsmodul 'EV2 >= 150 MPa'
Einbaudicke = 15 cm.
(41)Baustoffgemisch 'gebrochenes Naturgestein oder RC-Material nach BTR RC-StB 14.'
Ungleichförmigkeitszahl U mindestens 13. Die Filterstabilität gegenüber dem Bettungsstoff muss eingehalten
werden.
Menge: 230,000 m2

**02.03.02.003 Asphalttragsch. aus AC 22 T S herst Dicke 12 cm Bitumen 50/70**
StL-Nr. 23113118941009
Asphalttragschicht aus Asphalttragschichtmischgut
AC 22 T S herstellen. Anlieferung des Asphaltmischguts
in thermoisolierten Transportbehältern.
In Verkehrsflächen 'der Belastungsklasse 1,8'
Einbaudicke = 12 cm.
Bindemittel = 50/70.
Einbau 'mittels Fertiger (Bereich Durchlassbauwerk)'
Menge: 200,000 m2

**02.03.02.004 Asphaltdecksch. aus AC 8 D S herst. Bitumen 25/55-55A**
StL-Nr. 2311332899100009
Asphaltdeckschicht aus Asphaltbeton für Asphaltdeckschichten AC 8 D S herstellen. Anlieferung des
Asphaltmischguts in thermoisolierten
Transportbehältern.
In Verkehrsflächen 'der Belastungsklasse 1,8'
Einbau 'Dicke 4 cm'
Bindemittel = 25/55-55 A.
Einbau 'mittels Fertiger (Bereich Durchlassbauwerk)'
Menge: 250,000 m2

**02.03.02.005 Bitumenemulsion aufsprühen Bk1,8-Bk0,3 Asphalt frisch manuell C60BP4-S Menge 250 g/m2**
Bitumenemulsion zur Herstellung des Schichtenverbundes
aufsprühen.
Auf Verkehrsflächen der Belastungsklassen Bk1,8 bis
Bk0,3.
Unterlage = Asphaltbefestigung, frisch, in Anpassungsbereichen vorhandener Asphalt (Fräsbereich).
Ausführung in Teilflächen manuell.
Bindemittel = C60BP4-S.
Bindemittelmenge = 250 g/m2.
(42)Vor Einbau 'der Asphaltdeckschicht bzw. vor Einbau der Asphalttragschicht im Durchlassbereich.'
Menge: 250,000 m2

**02.03.02.006 Abstumpfungsmaßnah me durchführen bit.LFK 1/3 Gestein wie Decke Menge 1 kg/m2 maschinell**
StL-Nr. 231139523111
Abstumpfungsmaßnahme zur Erhöhung der Anfangsgriffigkeit durch gleichmäßiges Aufbringen und Einwalzen von
Abstreukörnung durchführen. Nicht gebundene Abstreukörnung aufnehmen und nach Wahl des AN verwerten.
Abstreukörnung = leicht bituminierte Lieferkörnung 1/3.
Aus Gestein wie grobe Gesteinskörnung in Asphaltdeckschicht.
Abstreumenge = 1 kg/m2.
Maschinell abstreuen.
Menge: 250,000 m2

**02.03.02.007 Unterlage reinigen zus. Flächen selb.aufn.Kehrm.**
StL-Nr. 231130589011
Unterlage reinigen. Anfallendes Kehrgut nach Wahl des
AN verwerten.
Unterlage '= Asphalttragschicht'
Zusammenhängende Teilflächen.
Selbstaufnehmende Kehrmaschine.
Menge: 250,000 m2

**02.03.02.008 Anschluss a. Fuge m. Fugenm. herst. Deckschicht Tiefe 40 mm Breite 15 mm Fugenmasse N2**
StL-Nr. 2311391291063901
Anschluss als Fuge mit Fugenmasse herstellen.
Fuge 'als Querfuge zu vorhandenem Asphalt bzw. im Bereich des Durchlassbauwerkes (beidseitig).'
In der Asphaltdeckschicht ausbilden.
Fugenspalttiefe = 40 mm.
Fugenspaltbreite = 15 mm.
Fugenspalt verfüllen 'in einer Lage, Fugenspalt durch Schneiden (Nassschnitt) herstellen.'
Mit heiß verarbeitbarer Fugenmasse Typ N2, einschließlich zugehörigem und zuvor aufgetragenem Voranstrichmittel.
Menge: 24,000 m

**02.03.02.009 Anschluss a. Fuge m. Fugenm. herst. Breite 15 mm Fugenmasse N2**
StL-Nr. 2311391299993901
Anschluss als Fuge mit Fugenmasse herstellen.
Fuge 'als Querfuge im Bereich des Durchlassbauwerks'
In 'der Asphalttragschicht.'
Fugenspalttiefe '12 cm.'
Fugenspaltbreite = 15 mm.
Fugenspalt verfüllen 'in einer Lage, Fugenspalt durch Schneiden (Nassschnitt) herstellen.'
Mit heiß verarbeitbarer Fugenmasse Typ N2, einschließlich zugehörigem und zuvor aufgetragenem Voranstrichmittel.
Menge: 13,000 m

**02.03.02.010 Bankett profilgerecht herstellen. Schotterrasen mit Mineralstoffen und Oberboden**
Bankett profilgerecht herstellen.
Schotterrasen mit Mineralstoffen und Oberboden herstellen. Flächen vorbereiten. Mineralstoffe liefern und profilgerecht einbauen, mit Oberboden verfüllen, einrütteln und verdichten.
Einbau am Fahrbahnrand, im fertigen Zustand maximal 3 cm unter OK Fahrbahn.
Einbau im Fahrbahnrandbereich der K 6245.
Bankettbreite = an der Oberkante mind. 1,50 m, Abböschungen sind einzukalkulieren.
Untere Schicht 25 cm dick aus Mineralstoffen,
als Schottertragschicht 0/32 aus gebrochenem Naturstein.
Obere Schicht 5 cm dick aus Oberboden.
Gesamtdicke der verdichteten Schichten 30 cm. Verformungsmodul EV2 ≥ 100 MPa.
RC-Material wird nicht zugelassen.
Material einschl. humosen Oberboden liefern.
Oberboden durchgesiebt, frei von Steinen, Wurzeln etc., Bodengruppe 2 DIN 18915 Teil 1 mit 4 bis 6 Massen-% organischer Substanz.
Rasenansaat wird gesondert vergütet.
Menge: 70,000 m

**02.03.02.011 Leitpfosten beschädigungsfrei zurückbauen, auf Flächen des AN zwischenlagern und nach**
Leitpfosten beschädigungsfrei zurückbauen, auf Flächen des AN zwischenlagern und nach Beendigung der Arbeiten wieder fachgerecht am alten Standort aufstellen.
Einschließlich aller erforderlichen Erd- und Aufbrucharbeiten.
Leitpfosten mit und ohne Stationierungszeichen.
Leitpfosten mit Grasstoppplatte.
Leitpfosten vor dem Rückbau einmessen.
Menge: 2,000 St

**02.03.02.012 Längsmarkierung Typ II herstellen durchg.Fb.begr. Breite 0,12 m mit Vormarkierung einkomp. Farbe mind. P 6 a.Asphaltdecksch.**
StL-Nr. 2113130511119101
Längsmarkierung Typ II einschl. evtl. Sperrflächenumrandung als Verkehrsfreigabemarkierung herstellen. Ab-
gerechnet wird der markierte Strich, bei Doppelstrichen
zwei Striche.
Durchgehend als Fahrbahnbegrenzung.
Strichbreite = 0,12 m.
Strich mit Vormarkierung.
Markierungssystem aus einkomponentiger lösemittelarmer
Farbe (High-Solid).
Schichtdicke 'nach Anforderungen der ZTV-M.'
Verkehrsklasse mindestens P 6.
Markierung auf Asphaltdeckschicht.
Menge: 90,000 m

USt %: 19,00
